# EIS2 - Eiswerderstraße 12, 13585 Berlin
Angebotsaufforderung (GAEB DA XML 3.3, DA83)
Projekt: EIS 2
Währung: EUR
Abgabeort: Covivio Immobilien GmbH Lietzenburger Str. 90 10719 Berlin F
Ausführungsort: EIS2 Neubau, Eiswerderstraße 12, 13585 Berlin
Erstellt mit: 4 240423, NOVA AVA, 08.05.2024

## ALLGEMEINE PROJEKTBESCHREIBUNG EIS 2
ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 97 Apartments
Gewerbe = 1 Büroraum, 1 Rezeption, 1 Personal

Kennzahlen EIS2:
Gewerbliche Einheiten (Insgesamt) = 43
- Wohnen Turm (2.-10,OG) = 2.303 m²
- Office Turm (1.OG) = 269 m²
- Gastro Turm (EG) = 436 m²
- Boardinghouse Riegel (EG.-3,OG)  = 4.875 m²
Summe Gewebe = 5.578 m²

BGF

| Riegel: | 5.738,9 m² |
| --- | --- |
| Turm: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ALLGEMEINE TECHNISCHE VORBEMERKUNGEN
ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 4051_02 Los 8 Elektroinstallation Riegel und TG
Datum: 07.05.2024

### Bereich 1 Elektroinstallation Riegel

#### Abschnitt 1.1 KG 440

##### Titel 1.1.1 Erschließung und Hausanschluss

**1.1.1.10 Herstellung des Hausanschluss**
*** Pauschalposition
Herstellung eines doppelten Hausanschluss 250 A inkl.
Hauseinführungen.
Anzeichnen der Einführungsbohrungen.
Liefern der Hauseinführungsdichtungen.
Menge: 1,000 psch

**1.1.1.20 Blitzschutz**
*** Pauschalposition
*** Bedarfsposition ohne GB
Äußerer Blitzschutz und Erdung
Menge: 1,000 psch

**1.1.1.30 Zusatzkomponenten BHKW für Notstrombetrieb**
*** Pauschalposition
Zusätzlichen Ausrüstung ( Strom- und Kommunikationskomponenten)
für Ersatzstrom nach DIN 6280/14, zusätzliche Inbetriebnahme für den
Netzersatzbetrieb, Leistungsgrenze am BHKW (BHKW wird durch
Contractingpartner errichtet)
Menge: 1,000 psch

##### Titel 1.1.2 Hauptstromanlage

*Hinweis: Verteilungen*

**1.1.2.10 Hauptverteilung**
*** Pauschalposition
Zuleitungen 2 Hausanschlüsse 3x250A
Abgänge
1. Zentralisation; NH-Trenner
2. E-Autos; Wandlerzähler, 2 NH-Trenner
3. Hausbedarf; Zähler, NH-Trenner
4. Notstrom; Zähler; NH-Trenner
Überspannungsschutz, Anschluss Potentilausgleich
mit allen notwendigen Einbaugeräten Montagearbeiten
und Nebenleistungen
Menge: 1,000 psch

**1.1.2.20 Abnahme, Prüfung, Dokumentation der HSA**
*** Pauschalposition
Menge: 1,000 psch

**1.1.2.30 APZ**
Vorbereitung Abschlusspunkt Zählerplatz inkl. Stromversorgung
mit allen notwendigen Einbaugeräten Montagearbeiten und
Nebenleistungen
Menge: 1,000 Stk

**1.1.2.40 Wandleranlage mit 2 Zählern**
*** Pauschalposition
Wandleranlage mit 2 Wandlerzählern;
Abgänge
1 Ladestationen
2 Boardinghaus EG.-3.OG inkl. Messabgang für Lastmanagement
Ladestationen mit allen notwendigen Einbaugeräten Montagearbeiten
und Nebenleistungen
Menge: 1,000 psch

**1.1.2.50 UV Hausbedarf**
*** Pauschalposition
Feldverteiler bestückt mit Sicherungs- und Kleinmaterial.
inkl. Zentrale Sonnenschutz
Versorgung der Allgemein- und Nebenflächen
mit allen notwendigen Einbaugeräten Montagearbeiten
und Nebenleistungen
Menge: 1,000 psch

**1.1.2.60 UV Ladepunkte**
Feldverteiler zur Versorgung der Ladepunkte in der Tiefgarage bzw.
in der Mittelgarage vorbereitet zur Einbindung eines Backendbetreibers
inkl. Lastmanagement(LM) und Notausschaltung TG
1 im HA-Raum Riegel für Ladepunkte Boardinghaus
44x 7,4 kW im 2. UG Riegel inkl. dynam. LM
2 im -Technikraum Verbindungsgarage für Ladepunkte
Büro/Boardinghaus 38x 11kW in Verbindungsgarage
mit stat. LM mit allen notwendigen Einbaugeräten Montagearbeiten und
Nebenleistungen
Menge: 2,000 Stk

*Hinweis: Kabel und Leitungen*

**1.1.2.70 NYY 5x 185mm²**
Zuleitung UV Boardinghaus
Menge: 100,000 m

**1.1.2.80 NYY 5x 95mm²**
Zuleitung UV Ladepunkte und Zuleitung von BHKW zu SV TG
Menge: 250,000 m

**1.1.2.90 NYY 5x 70mm²**
Zuleitung UV Ladestationen Boardinghaus
Menge: 20,000 m

**1.1.2.100 NYY 5x 50mm²**
Zuleitungen Normalstrom BHKW zur UV TG UG2
Menge: 100,000 m

**1.1.2.110 NYY 5x 35mm²**
Zuleitungen Zentralisation, UV EG, UV TG UG2
Menge: 200,000 m

**1.1.2.120 NYY 5x25mm²**
Zuleitung UV-Technische Anlagen
Menge: 100,000 m

**1.1.2.130 NYY 5x16mm²**
Zuleitungen technische Anlagen
Menge: 130,000 m

**1.1.2.140 NYY 5x6mm²**
Zuleitungen technische Anlagen
Menge: 150,000 m

**1.1.2.150 NYY 5x 2,5mm²**
Zuleitung Allgemein-/Nebenflächen
Menge: 100,000 m

**1.1.2.160 NHXH 5x50mm² E90**
Zuleitung SV RIE
Menge: 50,000 m

**1.1.2.170 NHXH 5x35mm² E90**
Zuleitung SV RIE
Menge: 75,000 m

**1.1.2.180 NHXH 5x16mm² E90**
Zuleitung SV Gemeinschaftsanlagen
Menge: 60,000 m

**1.1.2.190 NHXH 3x2,5mm² E90**
Zuleitung SV Allgemeinflächen
Menge: 300,000 m

**1.1.2.200 Kabelbahn 600er**
Kabeltrasse inkl Befestigung notwenigen Formteilen
sowie Trennsteg
Menge: 100,000 m

**1.1.2.210 C-Schiene**
Zur Kabelbefestigung bei Verlegung an Wand/Decke
4 St pro m incl Befestigungsmaterial
Menge: 500,000 m

**1.1.2.220 Brandschott**
Brandschott für Durchbrüche beim Durchqueren von
Brandabschnitten im Mittel 150x200
Menge: 10,000 Stk

##### Titel 1.1.3 Installationen

*Hinweis: Installationen Boardinghaus*
Das Boardinghaus besteht aus drei Volletagen sowie einem Staffelgeschoß. Die ursprüngliche Planung sah im EG eine Büroausstattung vor, die aber zugunsten einer weiteren Boardinghausetage aufgegeben wurde .
Im Staffelgeschoß entstehen 13 Appartements mit Terrassen.
In den 3 Etagen entstehen 81 Appartements davon 72 mit einer mittleren Größe von ca. 35 m² sowie 9 Appartements mit ca. 43m².
Die Ausstattungsbeschreibung orientiert sich am Mittelwert.

**1.1.3.10 Unterverteilung**
*** Pauschalposition
Feldverteiler Standverteiler 4 Felder
inkl. NH-Schalter für Abgänge zu den Etagen, ÜSE, Hauptschalter 63A,
Zentrale Sonnenschutz und Platzreserve mit allen notwendigen
Einbaugeräten Montagearbeiten und Nebenleistungen
Menge: 1,000 psch

**1.1.3.20 UV Etage**
Aufputzgehäuse zu Montage an Rohdecke
zur Versorgung der Flurbeleuchtung, Sonnenschutzmotoren/-taster
und übrige Allgemeininstallation und Abgänge für Versorgung
Appartements mit allen notwendigen Einbaugeräten Montagearbeiten
und Nebenleistungen
Menge: 7,000 Stk

**1.1.3.30 UV Appartement**
Verteiler zur Installation an der Decke
2x 36 TE je 1St. für 2 Apartements
inkl.ÜSE Typ II und Installationsgeräte
sowie einem Zentralpunkt Komunikation
1 St. Überspannungschtzableiter Typ II 400V 4-pol
4 St.Fi Schutzschalter 40A 30mA 4-pol
18 St Automaten B 16A 1-pol
6 St Automaten B 10A 1-pol
6 St Stromstoßschalter 1-pol
Menge: 48,000 Stk

**1.1.3.40 Installation Appartements Staffelgeschoß**
Die Installation der Leerdosen in den Betonwänden und die
Deckeneinlagen sind zu prüfen und als Eigenleistung zu übernehmen.
Die Installation erfolgt in Hohlwänden, als Hohlwanddosen sind nur
winddichte Dosen zugelassen.
Die Wandauslässe mit Wandauslaßdosen ausgeführt, im Bad mit
Hohlwanddose 68mm, abgedeckelt. Alle Wand- und Deckenauslässe
werden wenn nicht mit Leuchte vorgesehen mit einem LED Leuchtmittel
versehen ( Baubeleuchtung).
Die Zuleitung Sonnenschutz ist in die dafür vorgesehene Übergabedose
einzuführen incl. event. notwendiger Bohrung.
Die Anschlüsse für Lüfter, Jalousie, Kochfeld Klima /Heizung/Lüftung und
ähnliches ist einzukalkulieren.
Ausseninstallation auf geeigneten Geräteträger.
Als Schaltermaterial ist Busch Jäger Future Linear gesetzt.
Objekte /Schaltermaterial komplett incl. Rahmen und Abdeckung / Wippe
28 St. UP Steckdoseneinsatz
9 St. Taster
1 St. Jalousietaster
1 St. Blindabdeckung
1 St. Multimediadose
2 St. RJ 45 CAT 6a Doppeldatendose
1 St. Herdanschlußdose
1 St. Aussensteckdose IP44 mit Klappdeckel reinweiß
150m NYM 5x2,5mm²
70m NYM 3x2,5mm²
50m NYM 3x1,5mm²
Menge: 13,000 Stk

**1.1.3.50 Installation Appartements Standard**
Die Installation der Leerdosen in den Betonwänden und die
Deckeneinlagen sind zu prüfen und als Eigenleistung zu übernehmen.
Die Installation erfolgt in Hohlwänden, als Hohlwanddosen sind nur
winddichte Dosen zugelassen.
Die Wandauslässe mit Wandauslaßdosen ausgeführt, im Bad mit
Hohlwanddose 68mm, abgedeckelt. alle Wand- und Deckenauslässe
werden wenn nicht mit Leuchte vorgesehen mit einem LED Leuchtmittel
versehen ( Baubeleuchtung).
Die Zuleitung Sonnenschutz ist in die dafür vorgesehene Übergabedose
einzuführen incl. event .notwendiger Bohrung.
Anschlüsse aller technischen Geräte ist einzukalkulieren.
Ausseninstallation auf geeigneten Geräteträger.
Als Schaltermaterial ist Busch Jäger Future Linear gesetzt.
Objekte /Schaltermaterial komplett incl. Rahmen und Abdeckung / Wippe
24 St. UP Steckdoseneinsatz
8 St. Taster
1 St. Jalousietaster
1 St. Blindabdeckung
1 St. Multimediadose
2 St. RJ 45 CAT 6a Doppeldatendose
1 St. Herdanschlußdose
150m NYM 5x2,5mm²
70m NYM 3x2,5mm²
50m NYM 3x1,5mm²
Menge: 72,000 Stk

**1.1.3.60 Installation Appartements Groß**
Die Installation der Leerdosen in den Betonwänden und die Deckeneinlagen sind zu prüfen und als Eigenleistung zu übernehmen. die Installation erfolgt in Hohlwänden, als Hohlwanddosen sind nur winddichte Dosen zugelassen
Die Wandauslässe mit Wandauslaßdosen ausgeführt, im Bad mit Hohlwanddose 68mm, abgedeckelt. alle Wand- und Deckenauslässe werden wenn nicht mit Leuchte vorgesehen mit einem LED Leuchtmittel versehen ( Baubeleuchtung)
Die Zuleitung Sonnenschutz  ist in die dafür vorgesehene Übergabedose einzuführen incl. event.notwendiger Bohrung
Anschluß aller technischen Geräte ist einzukalkulieren.
Ausseninstallation auf geeigneten Geräteträger
Als Schaltermaterial ist Busch Jäger Future Linear gesetzt.
Objekte /Schaltermaterial komplett incl. Rahmen und Abdeckung / Wippe
28 St. UP Steckdoseneinsatz
9 St. Taster
1 St. Jalousietaster
1 St. Blindabdeckung
1 St. Multimediadose
2 St. RJ 45 CAT 6a Doppeldatendose
1 St. Herdanschlußdose
200m NYM 5x2,5mm²
100m NYM 3x2,5mm²
50m NYM 3x1,5mm²
Menge: 9,000 Stk

**1.1.3.70 Installation sonstige Räume Boardinghaus**
*** Pauschalposition
Preise inkl. HW-Dose, Zuleitung, Leerrohr, Montage
Die Installation der Leerdosen in den Betonwänden und die
Deckeneinlagen sind zu prüfen und als Eigenleistung zu übernehmen.
Die Installation erfolgt in Hohlwänden, als Hohlwanddosen sind nur
winddichte Dosen zugelassen.
Die Wandauslässe mit Wandauslaßdosen ausgeführt, im Bad mit
Hohlwanddose 68mm, abgedeckelt. alle Wand- und Deckenauslässe
werden wenn nicht mit Leuchte vorgesehen mit einem LED Leuchtmittel
versehen ( Baubeleuchtung).
Die Zuleitung Sonnenschutz ist in die dafür vorgesehene Übergabedose
einzuführen incl. event. notwendiger Bohrung.
Die Anschlüsse für Lüfter, Jalousie, Kochfeld, Klima /Heizung/Lüftung und
ähnliches ist einzukalkulieren.
Ausseninstallation auf geeigneten Geräteträger.
Als Schaltermaterial ist Busch Jäger Future Linear gesetzt.
Objekte /Schaltermaterial komplett incl. Rahmen und Abdeckung / Wippe
28 St. UP Steckdoseneinsatz
13 St. Taster Schalter
5 St. Jalousietaster
5 St. Blindabdeckung
4 St. Multimediadose
8 St. RJ 45 CAT 6a Doppeldatendose
4 St. HDMI Anschlußdose
2 St. Bodentanks bestückt mit je 2 St, Doppelsteckdosen und
2 St. RJ 45 Doppeldatendosen CAT 6a, Abgriff Sprechanlage
Dekorierbar Belag / Parkett
7 St. Aussensteckdose IP44 mit Klappdeckel reinweiß
Menge: 1,000 psch

**1.1.3.80 Kabeltrassen und Leitungswege**
*** Pauschalposition
Kabeltrassen und Leitungswege
330m Kabeltrasse 300x60mm mit Trennsteg, an Abhangstiel auf
Ausleger mit allen notwendigen Formteilen zur Anbringung
an den Flurdecken
75m Kabelleiter 500mm als Seigetrasse
500 St. Kabelklammern Metall für min 8 Leitungen zur Wand
und Deckenbefestigung
Menge: 1,000 psch

**1.1.3.90 Anschlüsse**
*** Pauschalposition
Anschlüsse inkl. Dosen und Anschluss Potentialausgleich für
Geräte Haustechnik Motoren Sonnenschutz u.ä.
Menge: 1,000 psch

**1.1.3.100 Leitungen**
*** Pauschalposition
Verlegeart: 40% Rohfußboden, 30% HW, 30% u.P.auf Trassen
2500 m NYM 3 x 2,5mm²
2500 m NYM 5 x 2,5mm²
1000 m NYM 3 x 1,5mm²
1000 m NYM 5 x 1,5mm²
320 m NYM 5 x 4 mm²
150 m NYM 5 x 6 mm²
Menge: 1,000 psch

**1.1.3.110 Beleuchtung Allgemein- und Nebenflächen**
Sicherheitsleuchten für Öffentliche Teilbereiche Weiß
Quadratisch für Aufbaumontage mit Überwachungsbaustein
Alle Leuchten mit Sibel Funktion werden aus der Notstromverteilung
gespeist und über eine Buslinie überwacht.
RZB

Angebotenes Produkt: '...................................' vom Bieter einzutragen
Menge: 4,000 Stk

**1.1.3.120 Representative Beleuchtungen Eingangsbereich**
Representative Beleuchtungen Eingangsbereich
Leuchten gemäß Leuchtenliste DALI gesteuert 2700K
SLV ONE 80 34,1W 2700K Art. Nr. 1002911
SLV ONE

Angebotenes Produkt: '...................................' vom Bieter einzutragen
Menge: 3,000 Stk

**1.1.3.130 Beleuchtung Allgemein- und Nebenflächen**
Sicherheitsleuchten für Öffentliche Teilbereiche Weiß
Quadratisch für Aufbaumontage mit Überwachungsbaustein
Alle Leuchten mit Sibel Funktion werden aus der Notstromverteilung
gespeist und über eine Buslinie überwacht.
RZB

Angebotenes Produkt: '...................................' vom Bieter einzutragen
Menge: 4,000 Stk

**1.1.3.140 Linelight Eingang EG**
Linelight Eingang EG
Pro LED DALI 2500K siehe Leuchtenliste
L 66808H FlexStip 600 HE+L 69X00S+L 69XS3F 800mm
Pro LED

Länge: bis 12m

Angebotenes Produkt: '...................................' vom Bieter einzutragen
Menge: 1,000 Stk

**1.1.3.150 Leuchten Toledo Einbau u Aufbau RZB Flure**
Leuchten Toledo Einbau u Aufbau RZB Master & Slave mit
Hf-Bewegungsmelder gemäß Lichtkonzept
RZB Toledo

Angebotenes Produkt: '...................................' vom Bieter einzutragen
Menge: 125,000 Stk

**1.1.3.160 Treppenhaus -2.UG-3.OG**
Treppenhausleuchte RZB Flat Polymero 19W max.2500K
DALI Master und Slave RZB 311518.00
entsprechend Leuchtenliste Beleuchtungsberechnung
RZB Flat Polymero

Angebotenes Produkt: '...................................' vom Bieter einzutragen
Menge: 60,000 Stk

**1.1.3.170 Treppenhaus-2UG-3.OG Sibel**
Treppenhausleuchte RZB Flat Polymero 19W max.2500K
DALI Master und Slave RZB 311518.00
mit Sibelbaustein entsprechend Leuchtenliste
Alle Leuchten mit Sibel Funktion werden aus der Notstromverteilung
gespeist und über eine Buslinie überwacht.
RZB Flat Polymero

Angebotenes Produkt: '...................................' vom Bieter einzutragen
Menge: 34,000 Stk

**1.1.3.180 Rettungswegleuchte Fluchtwegpiktogramme**
Vollkunststoffleuchte in schlagzäher Ausführung

Zur Rettungswegkennzeichnung:
Gehäuse Kunststoff (Polycarbonat). Geeignet für Deckenanbau,
Ketten- oder Seilpendel, Wandanbau. Mit Zubehör auch als
Pendelleuchte möglich. Betriebsgerät integriert. Zum Anschluss
an Sicherheitsstromversorgung. 4 Folien
zur Rettungswegkennzeichnung beigelegt.
Serienname Katalog [PM]:GSUN 5
Materialnummer (SAP):672532.002
Sichtfarbe (SAP):weiß
Länge L (SAP):336 mm
Breite B (SAP):56 mm
Höhe H min. (SAP):238 mm
Nettogewicht (SAP):1,3 kg
Bauart Sicherheitsleuchte (SAP):für zentrale Versorgung
System Notbeleuchtung: Standard
Betriebsart (SAP):NL Dauerschaltung
Erkennungsweite (SAP):32 m
Ausführung Akku (SAP):ohne Akku
Nennlampe 1 (SAP):LED
Sockel Lampe 1 (SAP):ohne Sockel
Lichtfarbe Lampe 1 (SAP):4000K
Farbwiedergabeindex Lampe 1 (SAP):80
Schaltungsart Lampe 1 (SAP):EVG
Spannung kombiniert: 220 - 240 V / 0 Hz, 50 - 60 Hz
Leistungsfaktor (SAP):0,83
Schutzklasse (SAP):II
Leuchten an Sicherung B16A (SAP):27
Einschaltstrom / Einschaltzeit kombiniert: 27 A / 250 µs
Schutzart (SAP):IP 54
Umgebungstemperatur kombiniert (JS):-10 °C ... + 45 °C
Schlagschutz: IK04 (Schlagschutz 0,50 Joule)
Sicherheitszeichen (SAP):F-Zeichen
Sonstige Zeichen (SAP):WEEE-Zeichen
Alle Leuchten mit Sibel Funktion werden aus der Notstromverteilung
gespeist und über eine Buslinie überwacht.
RZB

Angebotenes Produkt: '...................................' vom Bieter einzutragen
Menge: 48,000 Stk

**1.1.3.190 Langfeldleuchten LED STG. (Technik- und Abstellräume)**
Langfeldleuchten LED (Technik- und Abstellräume)
gemäß Leuchtenliste Beleuchtungsberechnung
Fluolite LZP LED 125 cm 5700 lm
Fluolite

Angebotenes Produkt: '...................................' vom Bieter einzutragen
Menge: 14,000 Stk

**1.1.3.200 Langfeldleuchten LED mit Sibel Baustein (Technik- und**
Langfeldleuchten LED mit Sibel Baustein (Technik- und
Abstellräume) gemäß Leuchtenliste Beleuchtungsberechnung
Alle Leuchten mit Sibel Funktion werden aus der Notstromverteilung
gespeist und über eine Buslinie überwacht.
Fluolite

Angebotenes Produkt: '...................................' vom Bieter einzutragen

Angebotener Typ: '.....................................' vom Bieter einzutragen
Menge: 5,000 Stk

**1.1.3.210 Geko 5.1. Wandleuchte für den Außenbereich oval**
Geko 5.1. Wandleuchte für den Außenbereich oval
Wandleuchte für den Außenbereich 10W/230V
mit einseitigem Lichtaustritt oval anthrazit
mit integrierten Netzteil,DALI Steuerung
Lichtfarbe 2500K Sonderanfertigung
Art.-Nr.: GK5110FWH
Distanzstück zur Wandmontage
Art.-Nr.: WD0300H anthrazit
Fabrikat L&L
Als komplette Einheit liefern und montieren.

Angebotenes Produkt: '.....................................' vom Bieter einzutragen
Menge: 21,000 Stk

**1.1.3.220 Langfeldleuchten LED Tiefgaragen**
Langfeldleuchten LED (in allen Tiefgaragenbereichen einschl.
angrenzenden Räumen) gemäß Leuchtenliste
Beleuchtungsberechnung

Richtfabrikat: Floulite LZP LED 61072510

Angebotenes Produkt: '.....................................' vom Bieter einzutragen
Menge: 84,000 Stk

**1.1.3.230 Langfeldleuchten LED m. Bewegungsmelder Tiefgaragen**
Langfeldleuchten LED (in allen Tiefgaragenbereichen einschl.
angrenzenden Räumen) gemäß Leuchtenliste
Beleuchtungsberechnung

Richtfabrikat: Floulite LZP LED 61072555

Angebotenes Produkt: '.....................................' vom Bieter einzutragen
Menge: 158,000 Stk

*Hinweis: Allgemein- und Nebenflächen*

**1.1.3.240 Ladepunkte 7,4 kW**
Ausführung voraussichtlich als Wallboxen mit je 2 Ladepunkten
inkl. Lastmanagement vernetzt über LAN Verbindung
Menge: 22,000 Stk

**1.1.3.250 Ladepunkte 11 kW**
Ausführung voraussichtlich als Wallboxen mit je 2 Ladepunkten
inkl. Lastmanagement vernetzt über LAN Verbindung
Menge: 19,000 Stk

**1.1.3.260 Zuleitungen Ladepunkte 7,4 kW von UV in TG**
NYY 5x35mm²
Verlegung auf C-Schienen an der Wand mit Anprallschutz
Menge: 650,000 m

**1.1.3.270 Zuleitungen Ladepunkte 11 kW von UV in TG**
NYY 5x35mm²
Verlegung auf C-Schienen an der Wand mit Anprallschutz
Menge: 1500,000 m

**1.1.3.280 LAN Netz Ladeinfrastruktur**
Installationskabel für den Einsatz in strukturierte
Gebäudeverkabelungen nach ISO/IEC 11801 und EN 50173
(2. Ausgabe). Bestens geeignet für alle Anwendungen der
Klassen D bis FA Multimedia (Video, Daten, Sprache) >10
GbE nach IEEE 802.3 an, Cable sharing, VoIP, PoE/PoE+
Leistungsmerkmale:
Besser als Kategorie 7A nach EN 50288 und IEC 61156
hervorragendes NEXT, niedrige Dämpfung, exzellente
Schirmeigenschaften (Paar- und Gesamtschirmung),
niedriges Skew, Bandbreite (typisch): 1300 MHz.
Auflage nach TIA/568B
Inkl. aller Notwendigen Nebenarbeiten und Anschlüssen
Liefern und in Teillängen verlegen.
Fabrikat / Typ: DRAKA 1500 HS,
alternativ Kerpen-Datacom/ MegaLine F10-130 S/F
Auflage nach TIA/568B
Menge: 900,000 m

**1.1.3.290 Installationen**
*** Pauschalposition
Reinigungssteckdosen Treppenhaus
Je Technikraum Lichtschalter, Steckdose und Datendose als
Montageeinheit Aufputz am Zugang je nach Bedarf Anschlüsse
haustechnische Anlagen
Menge: 1,000 psch

##### Titel 1.1.4 Bauleistungen für Kabelanlagen

**1.1.4.10 Deckenauslass in Betondecken, D=25mm**
Deckenauslass in Betondecken, D=25mm,
einmessen und herstellen einschl. Bohrung,
durchführen der Leuchtenanschlussleitung
einschl. absetzen von Kabeln oder Leitungen
bis 5x1,5 und abschliessen mit Steckklemmen
liefern und herstellen
Menge: 170,000 Stk

**1.1.4.20 Schlitz 2x3 cm für Leitungsverlegung In Mauerwerk oder Beton**
Schlitz 3x2 cm für Leitungsverlegung In Mauerwerk oder Beton
bauwerksschonend mit Schlitzfräse herstellen ohne verschliessen
Menge: 8500,000 m

**1.1.4.30 Schlitz 5x3 cm herstellen.**
Schlitz 5x2 cm für Leitungsverlegung In Mauerwerk oder Beton
bauwerksschonend mit Schlitzfräse herstellen ohne verschliessen
Menge: 1500,000 m

**1.1.4.40 Wanddurchbruch bis 2cm in Betonwand bis Tiefe 30cm**
Wanddurchbruch bis 2cm in Betonwand bis Tiefe 30cm
herstellen
Menge: 400,000 Stk

**1.1.4.50 Wanddurchbruch bis 6cm in Betonwand bis Tiefe 30cm**
Wanddurchbruch bis 6cm in Betonwand bis 30cm
herstellen
Menge: 100,000 Stk

**1.1.4.60 Bohrungen uP-Dosen**
Kernbohrungen für Unterputz-Abzweigdosen in Beton
bauwerksschonend herstellen, einschl. Anzeichnen und
Entsorgen des Bohrgutes.
Menge: 900,000 Stk

**1.1.4.70 Brandschutzabschottungen an Kabel-/Leitungsanlagen,**
Brandschutzabschottungen an Kabel-/Leitungsanlagen,
mit allgemeiner bauaufsichtlicher Zulassung,
Feuerwiderstandsklasse DIN 4102-9 S90 in Gebäuden,
Oberkante Abschottung über Fußboden bis 3,5 m, in Decke
eckiger Durchbruch, Querschnitt 0,05 bis 0,1 qm, mit Mörtelschott,
liefern und betriebsfertig montieren.
Menge: 500,000 Stk

**1.1.4.80 Brandschutzabschottungen an Kabel-/Leitungsanlagen,**
Brandschutzabschottungen an Kabel-/Leitungsanlagen,
mit allgemeiner bauaufsichtlicher Zulassung,
Feuerwiderstandsklasse DIN 4102-9 S90 in Gebäuden,
Oberkante Abschottung über Fußboden bis 3,5 m, in Wand
eckiger Durchbruch, Querschnitt 0,05 bis 0,1 qm, mit Mörtelschott,
liefern und betriebsfertig montieren.
Menge: 500,000 Stk

##### Titel 1.1.5 Installationen Tiefgarage

*Hinweis: Tiefgarage*
Die Tiefagarage im 1.UG ist für die Nutzung durch das Gastrogewerbe, Büro vorgesehen, die Elektroinstallationen für die E-Mobilität sind deshalb in der Hochhaus enthalten.

Die Leuchten sind unter 01.01.03 enthalten.

**1.1.5.10 UV TG UG2**
*** Pauschalposition
Verteilung zur Versorgung der Großgarage RIE UG",
Verbindungsgarage und UG EIS1"
3 Einspeisungen
Normalstrom BHKW
Netzstrom über UZ aus der HV Riegel (in inaktiven Zeiten BHKW)
Sicherheitsstromversorgung vom BHKW
Abgänge
BLT TG
Technik TG
Außenanlagen
mit allen notwendigen Einbaugeräten Montagearbeiten und
Nebenleistungen
Menge: 1,000 psch

**1.1.5.20 Rettungswegleuchte Fluchtwegpiktogramm**
Vollkunststoffleuchte in schlagzäher Ausführung.

Zur Rettungswegkennzeichnung.
Gehäuse Kunststoff (Polycarbonat). Geeignet für Deckenanbau,
Ketten- oder Seilpendel, Wandanbau. Mit Zubehör auch als
Pendelleuchte möglich. Betriebsgerät integriert. Zum Anschluss
an Sicherheitsstromversorgung. 4 Folien zur
Rettungswegkennzeichnung beigelegt.
Serienname Katalog [PM]:GSUN 5
Materialnummer (SAP):672532.002
Sichtfarbe (SAP):weiß
Länge L (SAP):336 mm
Breite B (SAP):56 mm
Höhe H min. (SAP):238 mm
Nettogewicht (SAP):1,3 kg
Bauart Sicherheitsleuchte (SAP):für zentrale Versorgung
System Notbeleuchtung: Standard
Betriebsart (SAP):NL Dauerschaltung
Erkennungsweite (SAP):32 m
Ausführung Akku (SAP):ohne Akku
Nennlampe 1 (SAP):LED
Sockel Lampe 1 (SAP):ohne Sockel
Lichtfarbe Lampe 1 (SAP):4000K
Farbwiedergabeindex Lampe 1 (SAP):80
Schaltungsart Lampe 1 (SAP):EVG
Spannung kombiniert: 220 - 240 V / 0 Hz, 50 - 60 Hz
Leistungsfaktor (SAP):0,83
Schutzklasse (SAP):II
Leuchten an Sicherung B16A (SAP):27
Einschaltstrom / Einschaltzeit kombiniert: 27 A / 250 µs
Schutzart (SAP):IP 54
Umgebungstemperatur kombiniert (JS):-10 °C ... + 45 °C
Schlagschutz: IK04 (Schlagschutz 0,50 Joule)
Sicherheitszeichen (SAP):F-Zeichen
Sonstige Zeichen (SAP):WEEE-Zeichen
RZB
Alle Leuchten mit Sibel Funktion werden aus der Notstromverteilung
gespeist und über eine Buslinie überwacht.

Angebotenes Produkt: '.....................................' vom Bieter einzutragen

Angebotener Typ: '.....................................' vom Bieter einzutragen
Menge: 25,000 Stk

**1.1.5.30 Leitungen**
*** Pauschalposition
Verlegeart: auf Trassen und in Rohr
900m NYM 3x 1,5mm²
900 m NYM 3x 2,5mm²
Menge: 1,000 psch

**1.1.5.40 Anschlüsse Technische Anlagen**
*** Pauschalposition
Anschlüsse für Ampelanlagen, Rolltore, Schranken u.ä.
Menge: 1,000 psch

**1.1.5.50 Brandschutzkanal Bedarfsabhängig20x 20x20**
zur Kapselung von Leitungen
Menge: 250,000 m

##### Titel 1.1.6 Sonstiges

**1.1.6.10 Inbetriebnahme Elektroanlagen**
*** Pauschalposition
Inbetriebnahmen aller im Gewerk Elektrotechnik (Starkstrom)
vorkommenden Anlagen und Komponenten durch den Ausführenden,
wie z.B. Elt.-Verteilungen mit Sicherungen etc.,
Inkl. der Erstellung von Inbetriebnahmeprotokollen,
Inkl. Inbetriebnahme aller Schaltanlagen Gewerk ELT, mit
Funktionsprüfung, mit Parametrierung nach Vorgaben des Betreibers
bzw. nach Anlagenbedürfnissen prüfen und vornehmen.
Menge: 1,000 psch

**1.1.6.20 Einweisung Bedienpersonal AG**
*** Pauschalposition
Gründliche Einweisung des Betreibers bzw. dessen Vertreter in:
- Anlagenbedienung
- Anlagenwartung
- Störungsursachen
- Störungsbehebung
Der genaue Umfang ist mit dem AG abzustimmen.
Die Einweisung(en) ist(sind) vom Betreiber schriftlich bestätigen
zu lassen.
Menge: 1,000 psch

**1.1.6.30 Erstellen Revisionsunterlagen**
*** Pauschalposition
Erstellen Revisionsunterlagen für Gewerk Elektro (Starkstrom)
auf Basis der Werk- und Montageplanung (Ausführungsplanung).
Gliederung der Revisionsunterlagen wie in Vorbemerkungen
beschrieben.
Die Gliederung der Revisionsunterlagen ist mit dem AG abzustimmen.
Inkl. Erstellen der CAD-Pläne, auf Basis der vom AN erstellten
Ausführungsplanung, gemäß den Vorbemerkungen.
Die vollständigen Unterlagen sind mit Inhaltsverzeichnis und Gliederung,
1-fach in Papierform im Ordner,
1 x digital impdf-/dwg-Format
und 1 x als digitaler Upload auf epo-planserver.de
dem AG zu übergeben.
Zur Abnahme müssen diese mindestens als Vorabzug vorliegen.
Menge: 1,000 psch

**1.1.6.40 StVS, Tätigkeitsbild ELT-Obermonteur**
*** Bedarfsposition ohne GB
*** Bezugsbeschreibung
Für Sonderleistungen, Baunebenleistungen sonstiges.
Ausführung von Stundenloharbeiten nur auf Anweisung der
TGA-Bauleitung oder Vertreter des AG.
Tätigkeitsbild ELT-Obermonteur
Menge: 1,000 h

**1.1.6.50 StVS, Tätigkeitsbild ELT-Monteur**
*** Bedarfsposition ohne GB
*** wie Position 1.1.6.40
Tätigkeitsbild ELT-Monteur
Menge: 1,000 h

**1.1.6.60 StVS, Tätigkeitsbild ELT-Montagehelfer**
*** Bedarfsposition ohne GB
*** wie Position 1.1.6.40
Tätigkeitsbild ELT-Montagehelfer
Menge: 1,000 h

#### Abschnitt 1.2 KG 450

##### Titel 1.2.1 Multimedia

**1.2.1.10 Hausanschluss an das Netz der Telekom**
*** Pauschalposition
Herstellung Hausanschluss an das Glasfasernetz der Telekom
inkl. Zuleitung, Hauseinführung, Gebäudehauptverteilung
Menge: 1,000 psch

**1.2.1.20 Hausanschluss an das Netz der Vodafone**
*** Pauschalposition
Herstellung Hausanschluss an das Breitbandnetz der Vodafone
inkl. Zuleitung, Hauseinführung, Gebäudehauptverteilung
Menge: 1,000 psch

**1.2.1.30 Erstellen der Montage- und Werksplanung**
*** Pauschalposition
*** Bedarfsposition ohne GB
Erstellen der Montage- und Werksplanung für die durch
den AN zu erstellende Installationsanlage, auf
Grundlage der Ausführungsplanung.
Insbesondere sind folgende Leistungen durch den AN zu
erbringen:
- Montagepläne
- Werkstattzeichnungen
- Detail- und Befestigungszeichnungen
- Rangierlisten
- Anlagen- und Strangschema
- Brandfallmatrix
sowie die Nachrechnung der Anlagen und der einzelnen
Bauteile. Im Rahmen der Montageplanung erfolgt eine
Feinabstimmung mit allen am Bau beteiligten Gewerke.
Die Ausführungsplanung wird dem AN nach Auftragsvergabe
übergeben.
Die Papierpläne, farbig, der Montageplanung sind in
2-facher Ausfertigung rechtzeitig, 21 Tage vor
Montagebeginn, einzureichen, damit eine Freigabe durch
die Bauleitung erfolgen kann.
Anteilig für die im Titel "Infrastruktur LWL"
ausgeschriebenen Leisungen.
Menge: 1,000 psch

**1.2.1.40 Zuleitungen Einheiten**
*** Pauschalposition
Zuleitung von den Hauptverteilern im UG zu den Wohnungen
und Gewerbeeinheiten sowie zu den Technikräumen jeweils
Installation Leerrohre inkl. Einziehen der Leitungen.
Gebäudeverkabelungen nach ISO/IEC 11801 und EN 50173
(2. Ausgabe). Bestens geeignet für alle Anwendungen der
Klassen D bis FA Multimedia (Video, Daten, Sprache) >10
GbE nach IEEE 802.3 an, Cable sharing, VoIP, PoE/PoE+
Leistungsmerkmale:
Besser als Kategorie 7A nach EN 50288 und IEC 61156
hervorragendes NEXT, niedrige Dämpfung, exzellente
Schirmeigenschaften (Paar- und Gesamtschirmung),
niedriges Skew, Bandbreite (typisch): 1300 MHz.
Auflage nach TIA/568B
Liefern und in Teillängen verlegen.
Fabrikat / Typ: DRAKA 1500 HS,
alternativ Kerpen-Datacom/ MegaLine F10-130 S/F
Auflage nach TIA/568B
TP-Messung in Class Ea, Messfrequenz 500 MHz.
Messwerte:
Kabellänge
Kopplungskapazität der Paare
Dämpfung
Übersprechdämpfung Ader / Ader
ACR
Schleifenwiderstand
Überprüfung Anschlussbelegung pro gemessene Leitung
mit Erstellung von Messprotokoll auf CD-ROM
Menge: 1,000 psch

**1.2.1.50 Installation Boardinghaus**
*** Pauschalposition
ca.290 Doppeldatendosen inkl. Zuleitung in
Appartmentinstallation enthalten.
25x Switch 8-fach
Schranksystem TiRAX, Art. Nr. 318-202-24
mit zwei gleichen Stahlblechrahmen und vier
Stahlblech-Funktionsprofilen sowie vier aufgeklipsten
Stahlblech-Designprofilen, zerlegbar,
in der Abmessung
H=2000+100, B=800, T=1000mm,
42 HE, Farbe RAL 7035 (lichtgrau),
Designprofile RAL 5014 (taubenblau)
Ausführung als Einzelschrank inklusive perforierter
Fronttür
einteilig sowie perforierter Rücktür zweiteilig.
Seitenwände
geschlossen.
Kabeleinführung über Bürsten im Dachbereich.
Boden mehrteilig geschlossen.
19"-Befestigungsebene im vorderen und hinteren Bereich
auf
Quertraversen, frontseitig um 150 cm rückversetzt.
Kabelmanager frontseitig rechts und links
montiert. Sockel beigestellt.
Potentialausgleich mit 16 mm²
- 2 Stück. Schutzkontakt-Steckdosenleiste
BACHMANN Art. Nr. 333 401,
9 Auslässe ohne Schalter und
Überspannungsschutz
- Einschl. 230V-Einspeisungen
- Einspeisung 1 - mit sep. FI/LS direkt auf eine
Steckdosenleiste
- Einspeisung 2 - mit sep. FI/LS direkt auf eine
Schutzkontakt-Steckdose
Komplett aufgestellt und angeschlossen, einschl.
Beschriftung nach Nutzervorgabe.
Liefern und montieren,
inkl. aller benötigten System-, Klein- und
Befestigungsteile

Fabrikat / Typ: apraNET / TiRAX 318-202-24
Menge: 1,000 psch

**1.2.1.60 LWL Netz Vorhaltung**
*** Pauschalposition
An den LWL-Schränken sind die LWL-Leitungen mit einer
Leitungsreserve von mind. 2 m (Leitungsschlaufe)
vorzuhalten, um ein nachträgliches umziehen der
Verkabelung in künftige LWL-Schränke zu ermöglichen.
LWL-Innen und Außenkabel mit nichtmetallischem
Nagetierschutz (Glasrovings) und FRNC- Außenmantel,
zentrale Bündelader.
3 kN Zugfestigkeit
Liefern und in Teillängen verlegen.

Fabrikat / Typ: DRAKA /
LWL Außenkabel - A-DQ(ZN)B2Y -
2 x 12 Fasern - OS2 oder gleichwertig

Angebotenes Produkt/Typ: '.....................................' vom Bieter einzutragen

Anzahl der Kupplungen: 12
Kupplungen: LC Duplex, Keramikhülse, Kunststoffgehäuse
Faser-Pigtails: 24x 9/125, OS2, 2 m, LC
Gehäuse:
- Stahlblech 1 mm, pulverbeschichtet lichtgrau RAL 7035
Frontplatte:
- Aluminiumblech 1,5 mm, pulverbeschichtet,
Lichtgrau RAL 7035,
Anschluss-Nr. aufgedruckt,
- einschl. Kabelführung für 19 LWL-Rangierverteiler 1 HE
- einschl. Tragschiene mit Beschriftungsstreifen für 19" LWL-
Frontplatten, Schraubbefestigung
- einschl. Beschriftungsstreifen mit
Kunststoffabdeckung
- einschl. Beschriftung nach Nutzervorgabe
Menge: 1,000 psch

##### Titel 1.2.2 Zugangskontrolle

**1.2.2.10 Komponenten**
*** Pauschalposition
Zentrale inkl. Vorbereitung Einbindung Paketstation und
kompatibel mit smart Home Anwendungen.
Busleitung
RFID-Modul am Haupttableau im Bereich Foyer
Etagentableaus
RFID-Sensoren und Anbindung Automatiktüren sowie elektrische
Türöffner an den Fluchttüren Gebäuderückseite und an den Übergängen
zum Riegel im 1. und 2. UG.
Anbindung Automatiktüren und Taster Türöffner an allen Türen zwischen
Aufzug und zugängliche Räume Käufer (Flure, Mieterkellerbereich).
Wohnung Penthouse zusätzlich elektrischer Türöffner und RFID-Sensor
RFDI- Modul am Haupttableaus im Bereich Zufahrt, Zugänge zum TRH C
RFID Sensoren und motorische Türöffnungen
am Zugang TRH A

Fabrikat: DORMA KABA
Menge: 1,000 psch

**1.2.2.20 Matrix ONE Expert+Option**
Matrix ONE Expert+Optionen Zutrittskontrolle ermöglicht für
4.000.001 Personen, 100 Online Geräte und unbegrenzt viele
evolo Komponenten ein effizientes Management der
Zutrittsberechtigungen auf Basis von einfachen Schließplänen
und/oder festen Zutrittsprofilen, die Personen bzw. Personengruppen
zugeordnet werden.
inklusive der folgenden Optionen:
-Erweiterte Zutrittsfunktionen
-Besucherverwaltung 50
-Türüberwachung/Meldeaktion
-Alarmmonitor und Kamera
-Schnittstelle zu einer Einbruchmeldeanlage
-Zyklischer Personenimport
-einfache Buchungserfassung
Menge: 1,000 Stk

**1.2.2.30 EAD Installation und Inbetriebnahme**
*** Bedarfsposition ohne GB
Installation und Inbetriebnahme von dormakaba Software auf
bauseits beigestellten Rechner um einen reibungslosen Ablauf zu
gewährleisten muss der Rechner und die Peripherie bereits
betriebsfertig installiert sein.
Preis pro Personentag incl. Anfahrtskosten
 Abrechnung nach Aufwand
Menge: 1,000 d

**1.2.2.40 EAD Paramentierung / Costumizing**
*** Bedarfsposition ohne GB
Die Systemeinrichtung und Paramentierung wird nach der
schriftlichen Anforderungsspezifikation des Nutzers ausgeführt.
Erforderliche Arbeiten
-Einmaliges Erstellen der Grundparamentierung für Hard+Software
-Unterstützung des Kundenseitigen Systembetreuers  bei der
Erstellung der anwenderspezifischen Paramentierung
Preis pro Personentag incl. Anfahrtskosten
Abrechnung nach Aufwand
Menge: 1,000 d

**1.2.2.50 evolo Programmer-Set incl. 1460**
-evolo Programmer -Set incl. 1400 bestehend aus:
-envelo Programmer1460
-Service-Kabel RJ11 zu 3p/f 1355-42
-Progammierpins für evolo Aktoren und Programmierpins für c-lever pro
Das Programmiergerät kommuniziert drahtlos mit den Türkomponenten.
So können Daten in die MATRIX Softwareexportiert und importiert werden.
unterstützt werden LEGIC,MIFARE,MDR und Kaba TouchGo
Anzahl 100 Schließpläne mit 152 Konfigurationen
Speichermedium SD Card 4GB fest verbaut
Verbindung zur Komponente One Wire RS232 und NFC
Menge: 3,000 Stk

**1.2.2.60 Kaba Tischleser MRD**
Kaba Tischleser MRD
Der Tischleser wird für das Lesen und oder Schreiben der
Sicherheitskarten, Programiermaster Medien und Benutzermedien
verwendet. er wird für die Verwaltung der evelo Komponenten an
MATRIX zwingend benötigt.
Lieferumfang:
1 Tischleser mit USB Kabel 1,5m
1 DC-ROM mit Treibersoftware
1 Kurzanleitung
Menge: 3,000 Stk

**1.2.2.70 Programmierkarte MIFARE-Master B**
Programmierkarte MIFARE-Master B
Programmierkarte für evelo Komponenten
RFID card/system/MIFARE DESFire:
Initialisierungs- und Programmiermedium
für die Programmierung von evelo Standalone
und/oder Online-Komponenten
Menge: 1,000 Stk

**1.2.2.80 Transponder Keyfob,M.Desf.,Blau, uncodiert (Pack)**
Schlüsselanhänger Design 10 blau fortlaufend nummeriert,
uncodiert
Technologie: MIFARE DESFire EV2 4K
25er Pack
Menge: 15,000 Stk

**1.2.2.90 Zutrittsmanager 9290-K7 TP4- Wand Boardinghaus**
Zutrittsmanager im Wandgehäuse für 15/16 Kompakt -/Remoteleser
-Ethernet Schnittstelle als RJ 45 Buchse mit 10/100 MBit
-18 binäre Eingänge mit LED Zustandsanzeige
-Sabotageüberwachung
-16 Ausgänge als Umschaltkontakt mit LED-Zustandsanzeige
-1 RS232 Schnittstelle für spezifische Anwendungen
-RS 485 Schnittstelle für Kompakt-/ Remoteleser
-Spannungsversorgung: 230V AC
-Abmessungen :300x410x120mm
-Gewicht :8,6 Kg
-Schutzart: IP20
Menge: 1,000 Stk

**1.2.2.100 9110 Kompaktleser Schwarz AP Boardinghaus/Riegel**
9110 Kompaktleser KCP, schwarz, Aufputz
04079110 Grundgerät 9110-K5
040, bestehend aus: 77389 Display: Leuchtring
04076800 Tastatur: Ohne
04077753 Leser: MRD Multi RFID Device
04077824 Gerätesoftware: Funktionstyp Accsess Manager MRD
04077535 Bauform: Kabelzuführung Aufputz
04077580 Farbe: schwarz/ weißalu RAL 9005/RAL 9006
Menge: 94,000 Stk

**1.2.2.110 Zutrittsmanager 9290-K7 TP4 Wand Hochhaus**
Zutrittsmanager im Wandgehäuse für 15/16 Kompakt -/Remoteleser
-Ethernet Schnittstelle als RJ 45 Buchse mit 10/100 MBit
-18 binäre Eingänge mit LED Zustandsanzeige
-Sabotageüberwachung
-16 Ausgänge als Umschaltkontakt mit LED-Zustandsanzeige
-1 RS232 Schnittstelle für spezifische Anwendungen
-RS 485 Schnittstelle für Kompakt-/ Remoteleser
-Spannungsversorgung: 230V AC
-Abmessungen :300x410x120mm
-Gewicht :8,6 Kg
Menge: 1,000 Stk

**1.2.2.120 9110 Kompaktleser, schwarz, AP Hochhaus**
9110 Kompaktleser KCP, Schwarz, Aufputz
04079110 Grundgerät 9110-K5
040, bestehend aus: 77389 Display: Leuchtring
04076800 Tastatur: Ohne
04077753 Leser: MRD Multi RFID Device
04077824 Gerätesoftware: Funktionstyp Acsess Manager MRD
04077535 Bauform: Kabelzuführung Aufputz
04077580 Farbe: schwarz/ weiß alu RAL 9005/RAL 9006
Menge: 17,000 Stk

**1.2.2.130 9110 Kompaktleser, Schwarz, Aufputz Restaurant / Büro**
9110 Kompaktleser KCP, Schwarz, Aufputz, bestehend aus:
04079110 Grundgerät 9110-K5
04077389 Display: Leuchtring
04076800 Tastatur: Ohne
04077753 Leser: MRD Multi RFID Device
04077824 Gerätesoftware: Funktionstyp Accsess Manager MRD
04077535 Bauform: Kabelzuführung Aufputz
04077580 Farbe: schwarz/ weißalu RAL 9005/RAL 9006
Menge: 11,000 Stk

**1.2.2.140 dormakaba Remoteleser 9115**
9115 online Remoteleser KCP bestehend aus
04079115 Grundgerät 9115 K% B/MRD/E320
04077753 Leser: MRD Multi RFID Device
04077824 Gerätesoftware: Funktionstyp Accsess Manager MRD
04077533 Bauform: DIN Hutschiene
04077580 Farbe: schwarz RAL 9005
Menge: 8,000 Stk

**1.2.2.150 Erfassungseinheit 9000 Print**
Erfassungseinheit 9000 Print
Maße BxHxT. 70x70x13mm
Schutzart:-
Temperatur: -25..+70°C
Luftfeuchtigkeit: 0...95%rH nicht kondensierend
Montage: Bauseitige Dosen und Schaltersortimente
1Erfassungseinheit 90°00
Für Einsatz in korrosiver Atmosphäre
(Chlor/Ammoniak) nicht geeignet
Hinweis:
Anschluss über Coax-Kabel max.30m erforderlich
Kabeltyp Coax 50Ohm Typ RG174/U nicht Lieferumfang
Menge: 8,000 Stk

**1.2.2.160 9110 Kompaktleser KCP, Schwarz, AP Zufahrt Tiefgarage**
9110 Kompaktleser KCP, Schwarz, Aufputz, bestehend aus:
04079110 Grundgerät 9110-K5
04077389 Display: Leuchtring
04076800 Tastatur: Ohne
04077753 Leser: MRD Multi RFID Device
04077824 Gerätesoftware: Funktionstyp Accsess Manager MRD
04077535 Bauform: Kabelzuführung Aufputz
04077580 Farbe: schwarz/ weißalu RAL 9005/RAL 9006
Menge: 1,000 Stk

**1.2.2.170 MATRIX ONE OnSite Support-Tagespauschale**
*** Bedarfsposition ohne GB
MATRIX ONE OnSite Support-Service-Tagespauschale
-Erste Inberiebnahme
-Support vor Ort
Preis pro Personentag
zzgl. Anfahrtspauschale
Menge: 1,000 d

**1.2.2.180 EAD Service-Techniker Hardware Tag**
*** Bedarfsposition ohne GB
Arbeitszeit eines Hardware-Technikers zum Nachweis
Preis pro Personentag
zzgl. Anfahrtspauschale
Menge: 1,000 d

**1.2.2.190 EAD Projektleiter Tag**
*** Bedarfsposition ohne GB
Arbeitszeit eines Projektleiter zum Nachweis
Preis pro Personentag
zzgl. Anfahrtspauschale
Menge: 1,000 d

**1.2.2.200 Anfahrtspauschale Zone1 0-50 Km**
*** Bedarfsposition ohne GB
Anfahrtspauschale Zone1 bei einer Entfernung bis
50 Km/pro Anfahrt ab nächstgelegenem
#Standort / Stützpunkt
Menge: 1,000 Stk

**1.2.2.210 EAD Abnahme und Systemübergabe**
*** Bedarfsposition ohne GB
Abnahme und Systemübergabe
Förmliche Abnahme des vereinbarten Leistungsumfangs und
Übergabe des Systems an den Betreiber
Preis pro Personentag
zzgl. Anfahrtspauschale
Menge: 1,000 Stk

**1.2.2.220 EAD Endkunden-Workshop vor Ort**
*** Bedarfsposition ohne GB
Einweisung in das System
-3-4 Teilnehmer
-Dauer 1 Tag
-Teilnehmer: Systemverantwortliche und Bediener
Voraussetzungen: Windows und PC Grundkenntnisse
Inhalte:
-Systemübersicht
-Zutrittsverwaltung
-Systemverwaltung
-Personenverwaltung
Preis pro Personentag
zzgl. Anfahrtspauschale
Menge: 1,000 Stk

##### Titel 1.2.3 Sprechanlage

**1.2.3.10 800278 Sonderbau Edelstahlstele**
Edelstahlstele für den Einbau einer COMFORT-Glastürstation 10,1"
bestückt mit:
1 Ausschnitt für SKS-Glastürstation
1 Sonder Lautsprecher-Gitter 55 x 44, mit festen Ecken,
3 mm Sprechfuge, mit Edelstahl-Platte hinterlegt
1 Mikrofonöffnung
1 Ausschnitt 185 x 30 mm für Comfort-Kamera-Modul
mit Radarsensor (Plexiglas klar mit rückseitiger Folie schwarz)
1 Ausschnitt für baus. Kartenleser 99 x 99 mm, mit schwarzem
Plexiglas abgedeckt (Einbaumuster oder Datenblatt muss bei
Auftrag beigestellt werden!)
Platten-Nr.: 23* 6632 NK
Säulenmaß: 280 x 1750 x 112 mm

Fabrikat: SKS-Kinkel Elektronik GmbH
Menge: 1,000 Stk

**1.2.3.20 60005303 COMFORT Display 10,1" Multitouch**
6-Draht-Video /Audio-Technik
Farbe: schwarz
mit externer Mikrofon- / Lautsprechereinheit
- 10,1 Zoll großes Multitouch Farbdisplay
- Einfache und intuitive Bedienung
- Komfortsuchfunktion über Touch-Tastatur
- Inbetriebnahme und Konfiguration am Gerät oder per
Web-interface über PC/Laptop
- Integrierte Color-Kamera
- Vielfältige Gestaltungsmöglichkeiten der Bedienoberfläche
(Grafiken optional statt Text darstellbar)
- Display mit symbolischer und textlicher Zustandsinformation
(entspr. DIN 18040 - Barrierefreies Bauen)
- Codeschlossfunktion mit rotierender Ziffernanzeige
- Vandalismus geschützt durch Sicherheitsglas

Fabrikat: SKS-Kinkel Elektronik GmbH

Angebotenes Produkt: '.....................................' vom Bieter einzutragen

Angebotener Typ: '.....................................' vom Bieter einzutragen
Menge: 1,000 Stk

**1.2.3.30 800278 Sonderbau**
Haustürstation für den Einbau einer COMFORT-Glastürstation 10,1"
Material: Edelstahl
Kastenart: UP mit Winkelrahmen
bestückt mit:
1 Ausschnitt für SKS-Glastürstation
1 Sonder Lautsprecher-Gitter 55 x 44, mit festen Ecken,
3 mm Sprechfuge, mit Platte hinterlegt
1 Mikrofonöffnung
1 Ausschnitt 185 x 30 mm für Comfort-Kamera-Modul mit Radarsensor
(Plexiglas klar mit rückseitiger Folie schwarz)
1 Ausschnitt für baus. Kartenleser 99 x 99 mm, mit schwarzem
Plexiglas abgedeckt (Einbaumuster oder Datenblatt muss bei
Auftrag beigestellt werden!)
Platten-Nr.: 23* 6630
Plattenmaß: 270 x 700 x 3 mm
Kastenmaß: 270 x 700 x 70 mm
Abdeckmaß: 290 x 720 mm

Fabrikat: SKS-Kinkel Elektronik GmbH

Angebotenes Produkt: '.....................................' vom Bieter einzutragen

Angebotener Typ: '.....................................' vom Bieter einzutragen
Menge: 3,000 Stk

**1.2.3.40 60005303 COMFORT Display 10,1" Multitouch**
6-Draht-Video /Audio-Technik
Farbe: schwarz
mit externer Mikrofon- / Lautsprechereinheit
- 10,1 Zoll großes Multitouch Farbdisplay
- Einfache und intuitive Bedienung
- Komfortsuchfunktion über Touch-Tastatur
- Inbetriebnahme und Konfiguration am Gerät oder
per Web-interface über PC/Laptop
- Integrierte Color-Kamera
- Vielfältige Gestaltungsmöglichkeiten der Bedienoberfläche
(Grafiken optional statt Text darstellbar)
- Display mit symbolischer und textlicher Zustandsinformation
(entspr. DIN 18040 - Barrierefreies Bauen)
- Codeschlossfunktion mit rotierender Ziffernanzeige
- Vandalismus geschützt durch Sicherheitsglas

Fabrikat: SKS-Kinkel Elektronik GmbH

Angebotenes Produkt: '.....................................' vom Bieter einzutragen

Angebotener Typ: '.....................................' vom Bieter einzutragen
Menge: 3,000 Stk

**1.2.3.50 800278 Sonderbau**
Haustürstation für den Einbau einer COMFORT-Glastürstation 5,7"
Material: Edelstahl
Kastenart: UP mit Winkelrahmen
bestückt mit:
1 Ausschnitt für SKS-Glastürstation
1 Sonder Lautsprecher-Gitter 55 x 44, mit festen Ecken,
3 mm Sprechfuge, mit Platte hinterlegt
1 Mikrofonöffnung
1 Ausschnitt für bauseitigen Kartenleser 99 x 99 mm,
mit schwarzen Plexiglas abgedeckt (Einbaumuster oder
Datenblatt muss bei Auftrag beigestellt werden!)
Platten-Nr.: 23* 6629 NK
Plattenmaß: 275 x 556 x 3 mm
Kastenmaß: 275 x 556 x 60 mm
Abdeckmaß: 295 x 576 mm
Fabrikat: SKS-Kinkel Elektronik GmbH

Angebotenes Produkt: '.....................................' vom Bieter einzutragen

Angebotener Typ: '.....................................' vom Bieter einzutragen
Menge: 3,000 Stk

**1.2.3.60 60004414 COMFORT Türstation 5,7" Multitouch (ML-Version)**
6-Draht-Video /Audio-Technik
Farbe: schwarz
mit externer Mikrofon- / Lautsprechereinheit
- 14,5 cm (5,7") großes Multitouch Farbdisplay
- Einfache und intuitive Bedienung
- Komfortsuchfunktion über Touch-Tastatur
- Inbetriebnahme und Konfiguration am Gerät oder
per Web-interface über PC/Laptop
- Integrierte Color-Kamera
- Vielfältige Gestaltungsmöglichkeiten der Bedienoberfläche
(Grafiken optional statt Text darstellbar)
- Display mit symbolischer und textlicher Zustandsinformation
(entspr. DIN 18040 - Barrierefreies Bauen)
- Codeschlossfunktion mit rotierender Ziffernanzeige
- Vandalismus geschützt durch Sicherheitsglas
Glasmaß: 195 x 195 x 4 mm
Lochmaß: 184 x 184 x 70 mm
Hohlwandmaß: 179 x 179 x 70 mm
Maßangabe BxHxT

Fabrikat: SKS-Kinkel Elektronik GmbH

Angebotenes Produkt: '.....................................' vom Bieter einzutragen

Angebotener Typ: '.....................................' vom Bieter einzutragen
Menge: 3,000 Stk

**1.2.3.70 60001114 COMFORT Türstation 5,7" Multitouch**
*** Bedarfsposition ohne GB
6-Draht-Video /Audio-Technik
Farbe: schwarz
- 14,5 cm (5,7") großes Multitouch Farbdisplay
- Einfache und intuitive Bedienung
- Komfortsuchfunktion über Touch-Tastatur
- Inbetriebnahme und Konfiguration am Gerät oder
per Web-interface über PC/Laptop
- Keine sichtbaren Schallaustrittsöffnungen
- Mikrofon und Lautsprecher sind integriert
- Color-Kamera
- Vielfältige Gestaltungsmöglichkeiten der Bedienoberfläche
(Grafiken optional statt Text darstellbar)
- Display mit symbolischer und textlicher Zustandsinformation
(entspr. DIN 18040 - Barrierefreies Bauen)
- Codeschlossfunktion mit rotierender Ziffernanzeige
- Vandalismus geschützt durch Sicherheitsglas
Glasmaß: 195 x 195 x 4 mm
Lochmaß: 184 x 184 x 70 mm
Hohlwandmaß: 179 x 179 x 70 mm
Maßangabe BxHxT

Fabrikat: SKS-Kinkel Elektronik GmbH

Angebotenes Produkt: '.....................................' vom Bieter einzutragen

Angebotener Typ: '.....................................' vom Bieter einzutragen
Menge: 3,000 Stk

**1.2.3.80 800278 Sonderbau**
*** Bedarfsposition ohne GB
Vorhaltung für baus. Zuko
Material der Frontplatte: Edelstahl
Kasten: UP mit Winkelrahmen
Sondereinbauten: Ausschnitt für bauseitigen Kartenleser 99 x 99 mm,
mit schwarzen Plexiglas abgedeckt (Einbaumuster oder Datenblatt
muss bei Auftrag beigestellt werden!)
Platten-Nr.:  23* 6633 NK
Plattenmaß: 199 x 199 x 3 mm
Kastenmaß: 199 x 199 x 45 mm
Abdeckmaß: 219 x 219 mm

Fabrikat: SKS-Kinkel Elektronik GmbH

Angebotenes Produkt: '.....................................' vom Bieter einzutragen

Angebotener Typ: '.....................................' vom Bieter einzutragen
Menge: 3,000 Stk

**1.2.3.90 300020 Linienerweiterung**
- Erweiterung auf bis zu 8 BUS-Linien in Verbindung mit
COMFORT-Türstation
- Bei 6-Draht-Video: 8 BUS-Linien à 48 Innensprechstellen
- Bei 2-Draht-Audio: 8 BUS-Linien à 96 Innensprechstellen
- Bei Verwendung mehrerer BUS-Linien und mehrerer
COMFORT Türstationen sind mehrere zeitgleiche
Gesprächswege möglich
- Versorgung mit einem Schaltnetzteil 300054 (4806-V2)
- Arbeitstemperaturbereich: -10 °C bis +55 °C
- Schutzklasse IP20
Maße: 138 x 90 x 37 mm (8TE)

Fabrikat: SKS-Kinkel Elektronik GmbH

Angebotenes Produkt: '.....................................' vom Bieter einzutragen

Angebotener Typ: '.....................................' vom Bieter einzutragen
Menge: 1,000 Stk

**1.2.3.100 300033 Transformator 12VAC/1,5A**
- Zur Versorgung von bis zu 30 Namensschildbeleuchtungen
- Eingangsnennspannung: 220 - 240 VAC
- Ausgangsnennspannung: 12 VAC
- Ausgangsnennstrom: 1,5 A
- Für Schalttafeleinbau oder Aufputz-Montage
- Arbeitstemperaturbereich: -10 °C bis +55 °C
- Schutzklasse IP20
Maße: 35 x 95 x 64 mm (2TE)

Fabrikat: SKS-Kinkel Elektronik GmbH

Angebotenes Produkt: '.....................................' vom Bieter einzutragen

Angebotener Typ: '.....................................' vom Bieter einzutragen
Menge: 5,000 Stk

**1.2.3.110 300054 Schaltnetzteil 28VDC**
- Eingangsnennspannung: 220 - 240 VAC
- Ausgangsnennspannung: 28 VDC
- Ausgangsnennstrom: 1,7 A
- Arbeitstemperaturbereich: -5 °C bis +50 °C
- Schutzklasse IP20
Maße: 71 x 95 x 68 mm (4TE)

Fabrikat: SKS-Kinkel Elektronik GmbH

Angebotenes Produkt: '.....................................' vom Bieter einzutragen

Angebotener Typ: '.....................................' vom Bieter einzutragen
Menge: 7,000 Stk

**1.2.3.120 300089 Basis Kompaktnetzteil**
- Versorgung von bis zu 96 Innensprechstellen und
max. 8 Türstationen
- Versorgung von bis zu 30 Namensschildbeleuchtungen
- Versorgung von Türöffnern mit 12 VAC mit max. 1 Ampere
- Eingangsnennspannung: 207 - 253 VAC / 50 Hz
- Arbeitstemperaturbereich: -5 °C bis +45 °C
- Schutzklasse IP20
Maße: 105 x 90 x 71 mm ohne
Anschlussklemmen (6TE)

Fabrikat: SKS-Kinkel Elektronik GmbH

Angebotenes Produkt: '.....................................' vom Bieter einzutragen

Angebotener Typ: '.....................................' vom Bieter einzutragen
Menge: 2,000 Stk

**1.2.3.130 30011701 6-Draht-Video-Kompaktnetzteil mit Videoverstärker**
- Das Video Kompaktnetzteil mit Videoverstärker ermöglicht
Entfernungen zwischen Haustürstation und der Verteilung
von bis zu 350 m
- Versorgung von bis zu 96 Video Innensprechstellen
(ohne Parallelschaltung) und bis zu vier Kameras
- Beim Parallelschalten von Innensprechstellen reduziert sich
die maximale Anzahl an Innensprechstellen im Gesamtsystem
- Ohne zusätzliche Komponenten für bis zu 4 Steigleitungen einsetzbar
- Geeignet für eine Anbindung an eine Linienerweiterung
- Das Video Kompaktnetzteil mit Videoverstärker ist kurzschlussfest
und vor Überlastung geschützt
- Eingangsnennspannung: 207 bis 253 VAC/50 Hz
- Arbeitstemperaturbereich: -5 °C bis +45 °C
- Schutzart: IP20
Maße: 105 x 90 x 71 mm ohne
Anschlussklemmen (6TE)

Fabrikat: SKS-Kinkel Elektronik GmbH

Angebotenes Produkt: '.....................................' vom Bieter einzutragen

Angebotener Typ: '.....................................' vom Bieter einzutragen
Menge: 2,000 Stk

**1.2.3.140 30009101 Etagen-Kompaktnetzteil**
- Versorgung von bis zu 96 Innensprechstellen und
max. 8 Türstationen
- Versorgung von bis zu 30 Namensschildbeleuchtungen
- Versorgung von Türöffnern mit 12 VAC mit max. 1 Ampere
- Eingangsnennspannung: 207 - 253 VAC / 50 Hz
- Arbeitstemperaturbereich: -5 °C bis +45 °C
- Schutzklasse IP20
Maße: 105 x 90 x 71 mm ohne
Anschlussklemmen (6TE)

Fabrikat: SKS-Kinkel Elektronik GmbH

Angebotenes Produkt: '.....................................' vom Bieter einzutragen

Angebotener Typ: '.....................................' vom Bieter einzutragen
Menge: 3,000 Stk

**1.2.3.150 30009201 Erweitertes Video-Kompaktnetzteil**
- Versorgung von bis zu 96 Video-Innensprechstellen und bis zu 8 Kameras
- Zum Aufbau von Etagenlinien geeignet
- Geeignet für Anbindung an Linienerweiterung
- Eingangsnennspannung: 207 - 253 VAC / 50 Hz
- Arbeitstemperaturbereich: -5 °C bis +45 °C
- Schutzklasse IP20
Maße: 105 x 90 x 71 mm ohne
Anschlussklemmen (6TE)
Fabrikat: SKS-Kinkel Elektronik GmbH
angebotenes Fabrikat:__________________
angebotener Typ:______________________
Menge: 3,000 Stk

**1.2.3.160 300040 Videoaktivverteiler**
- Symmetrische Videoübertragung
- Zur Verteilung des Videosignals auf bis zu 4 Steigleitungen
- Einsatz mehrerer Aktivverteiler möglich
- Arbeitstemperaturbereich: -10 °C bis + 55 °C
- Schutzklasse IP20
Maße: 105 x 91 x 70 mm (6TE)

Fabrikat: SKS-Kinkel Elektronik GmbH

Angebotenes Produkt: '.....................................' vom Bieter einzutragen

Angebotener Typ: '.....................................' vom Bieter einzutragen
Menge: 3,000 Stk

**1.2.3.170 30004302 Videopassivverteiler**
-- Zur Mischung von bis zu 4 Kamerasignalen
-- 4 Eingänge, 1 Ausgang
-- Einsatz mehrerer Videopassivverteiler möglich
-- Symmetrische Videoübertragung
-- Arbeitstemperaturbereich: -10 °C bis + 55 °C
-- Schutzklasse IP20
Maße: 30 x 48 x 15 mm

Fabrikat: SKS-Kinkel Elektronik GmbH

Angebotenes Produkt: '.....................................' vom Bieter einzutragen

Angebotener Typ: '.....................................' vom Bieter einzutragen
Menge: 2,000 Stk

**1.2.3.180 300049 Videopassivverteiler**
*** Bedarfsposition ohne GB
- Wird bei Stichleitungen an der Steigleitung benötigt
- Einbau in UP-Schalterdose, z.B. hinter dem Etagentaster
- 1 Ausgang für eine Stichleitung/Sprechstelle
- Einsatz mehrerer Videopassivverteiler möglich
- Symmetrische Videoübertragung
- Arbeitstemperaturbereich: -10 °C bis + 55 °C
- Schutzklasse IP20
Maße: 16 x 35 x 7 mm

Fabrikat: SKS-Kinkel Elektronik GmbH

Angebotenes Produkt: '.....................................' vom Bieter einzutragen

Angebotener Typ: '.....................................' vom Bieter einzutragen
Menge: 84,000 Stk

**1.2.3.190 10006902 Innensprechstelle BSV2012 Video, Freisprechen, 6-Draht, weiß**
Technische Spezifikationen:
- SKS BUS-Technik
- Tastenfunktionen: Rufannahme, Türöffnung, Rufabschaltung
(Ruf schaltet sich nach 12 Stunden automatisch wieder ein)
- Zusatzfunktionen über Touch-Display: Schaltfunktionen möglich
(über Schaltaktor 300022 (4507) - ohne zusätzliche Adern),
Einstellung Ruflautstärke und Rufmelodien, Kontrast und
Helligkeitsregelung
- TFT-Display 8,9 cm (3,5")
- Automatisches Einschalten des TFT-Displays bei einem
eingehenden Türruf
- Optische Rufsignalisierung über LED
- Mithör- und mitsehgesperrt
- Ein-Mann-Installation und Programmierung
- Optional Parallelschaltung von bis zu 3 Innenstationen
- 8 Intervall-Hausruf- und 4 Etagenrufmelodien
- Menüführung in deutsch oder englisch wählbar
- Freisprechfunktion
- Sprachgesteuertes Gegensprechen mit Echo- und
Hintergrundgeräuschunterdrückung
- Internsprechfunktion bis zu 6 Teilnehmern
- Polyphone Ruftöne wählbar (Unterscheidung
zwischen Tür- und Etagenruf möglich)
- Aufputz
Maße: 90 x 180 x 17 mm

Fabrikat: SKS-Kinkel Elektronik GmbH

Angebotenes Produkt: '.....................................' vom Bieter einzutragen

Angebotener Typ: '.....................................' vom Bieter einzutragen
Menge: 94,000 Stk

**1.2.3.200 100074 Innensprechstelle VICO, Freisprechen, 6-Draht, weiß, Glasoberfläche**
- SKS BUS-Technik
- Echtglasoberfläche
- Kapazitive Tastsensoren für Rufannahme, Türöffnung und
Rufabschaltung (automatische Reaktivierung nach
ausgewähltem Zeitraum, maximal nach 24 Stunden)
- Weitere Einstellungen wie Lautstärke und Auswahl der Rufmelodien,
Farb-, Kontrast- und Helligkeitsregelung erfolgen über
das 12,7 cm (5") Touchdisplay
- Optische Rufsignalisierung anhand der Sensortasten
- Automatische Türöffnerfunktion
- Ein-Mann-Installation und -Programmierung
- Optional Parallelschaltung von bis zu 3 Innensprechstellen
- Grundeinstellungen im Menü durch Zugangscode geschützt,
so dass sie nicht unbeabsichtigt verändert werden können
- "Verschwindedruck": Automatisches Erscheinen der
Bedienelemente bei einem eingehenden Türruf oder
Berührung des Displays
- Insgesamt 12 Rufmelodien für Haus-, Intern- und
Etagenrufe auswählbar
- Rufmelodielautstärke einstellbar
- Menüsprache in Deutsch oder Englisch wählbar
- Freisprechfunktion
- Mithör- und Mitsehsperre
- Internruffunktion
- Optionale Bildspeicherfunktion (nur in Verbindung mit
Medienkoppler 300102)
- Aufputzmontage (Montage auf UP- oder Hohlwanddose
erforderlich)
Maße: 135 x 135 x 17 mm

Fabrikat: SKS-Kinkel Elektronik GmbH

Angebotenes Produkt: '.....................................' vom Bieter einzutragen

Angebotener Typ: '.....................................' vom Bieter einzutragen
Menge: 17,000 Stk

##### Titel 1.2.4 Brandmeldeanlage

*Hinweis: Brandmeldeanlage*
Brandmeldeanlage, gem. den Bestimmungen der
DIN 14 675 (Vollschutz-Kategorie 1) ausgestattet.
Die ausgeschrieben Brandmeldeanlage dient der Sicherung
von Leben und Sachwerten. Sie muss den Bestimmungen
des Verbandes Deutscher Elektrotechniker,
- DIN 14675
- DIN VDE 0833
- EN 54
- DIN 14661
- DIN 14662
- VdS 2095
- TAB der Feuerwehr und/oder der zuständigen Behörde
- LAR des Bundeslandes
- DIBt
entsprechen.
Die gesamten Auflagen und das Brandschutzgutachten zur
BMA sind zu beachten.
Die Brandmeldeanlage darf nur durch eine vom VdS oder
einer anderen akreditierten Stelle als Fachfirma für
Brandmeldeanlagen zertifizierte Firma montiert,
angeschlossen und in Betrieb genommen werden. Die
entsprechende Zertifizierung und die Zulassung sind bei
der Angebotseinreichung mit abzugeben.
Darüber hinaus muss der Bieter auch in der Lage sein,
die angebotenen Systemein Stand zu halten. Dies hat in
Form
eines 24-Stunden-Services zu erfolgen, d.h. das
Service-Personal des Bieters muss rund um die Uhr
erreichbar und
einsetzbar sein.
Alle Geräte benötigen eine Prüfbescheinigung des VdS
oder einer gleichwertigen Prüfstelle. Jedes Gerät muss
in der Systemanerkennung des angebotenen
Brandmeldesystems gelistet sein.
Die eingesetzten Geräte benötigen die Gleichwertigkeit
zum europäischen Bauprodukt. Eine Übergangsfrist für
schon
verabschiedete EN-Normen ist für die Auswahl der Geräte
nicht zulässig. Die Konformität der im System
verwendeten
Bestandteile und die angewendeten Optionen müssen nach
EN 54 geprüft und bestätigt werden.
Die Erstellung aller Dokumente zur Ausführungsplanung
sowie für die Abnahme und die Funktionsprüfungen sind
entsprechend DIN 14675 vorzunehmen und den Unterlagen
beizufügen. Nach Erstellung sind diese dem Auftraggeber
oder seinem Stellvertreter zur Freigabe vorzulegen.
Überwachungsmaßnahmen:
Die Brandmeldeanlage ist nach DIN 14675 in Kategorie 1
"Vollschutz" auszuführen. Die Anlage ist Bestandteil
eines BMA- Netzwerkes bestehend den weiteren Anlagen im
Bestandsgebäude mit Küche und Kantine sowie der Anlage
im Neubau Bürogebäude mit Tiefgaragenebenen inkl.
Aufschaltung auf die Leitstelle der Feuerwehr Enzkreis.
Mit Multisensormeldern werden alle Räume,
Zwischendecken und Flure ausgerüstet.
An den Ausgängen und in den Etagen sind Druckknopfmelder zu montieren.
Alarmierung:
Zur Alarmierung der im Objekt befindlichen Personen
werden akustische Signalgeber installiert. Bei
Feueralarm ist mit DIN-Ton nach DIN 33404-3 zu
alarmieren.
Zusätzlich erfolgt die Fernalarmmeldung zur Leiststelle
der Feuerwehr,sowie über die Anlage des örtlichen
Konzessionärs.
Steuerungen:
- Interne Alarmierung im gesamten Gebäude
- Alarmweiterleitung
- Abschaltung der mechanischen Lüftung
- Räumungsfahrt der Aufzüge
- Ansteuerung der Sonnenschutzanlage
- Ansteuerung der EMA
Die notwendigen Unterlagen ( z. B. Dokumentationen und
Laufkarten ) sind entsprechend den Vorgaben der
zuständigen Feuerwehr durch den Anbieter zu erstellen.

**1.2.4.10 Bundle FX18/18 Ringe FlexES Zentrale**
Kombinierbare Ring-/Stichleitungstechnik mit
dezentraler Intelligenz
Frei konfigurierbare Funktionalität der eingesetzten
Module
Erhöhte Verfügbarkeit durch Notredundanzfunktion der
Ringmodule
Integrale Notredundanz für Überwachungsflächen bis zu
25.000 m² oder mehr als 300 Brandmelder
Schnittstellen: essernet®, USB, Ethernet, 2 x RS485,
TTY
Betrieb von ringbusversorgten Alarmgebern (optisch /
akustisch / Sprache) in verschiedenen
Alarmierungsbereichen via esserbus®-PLus
Kaskadierbare Energieversorgung bis 450 W gemäß EN 54-4
Länge der Ringleitung (esserbus®) bis zu 3,5 km
Betrieb von verschiedenen Eingangs-/ Ausgangskopplern
Integrierte Schnittstellen zum Betrieb der
erforderlichen Feuerwehrperipherie, z.B.
Feuerwehranzeigetableau, Feuerwehrbedienfeld
Ereignisspeicher mit 10.000 Einträgen
Betrieb von VdS-anerkannten Funkkomponenten mit
komfortabler Feldstärkemessung
Parametrierung, Kalibrierung und Programmierung via USB
direkt
Galvanische Trennung der Ringleitungen möglich
Moduleinbau im laufenden Betrieb möglich
Liefern und montieren,
inkl. aller benötigten System-, Klein- und
Befestigungsteile

Fabrikat / Typ: ESSER by Honeywell
Artikel: FX808397
VdS-Nr.: G209207

Angebotenes Produkt: '.....................................' vom Bieter einzutragen

Angebotener Typ: '.....................................' vom Bieter einzutragen
Menge: 1,000 Stk

**1.2.4.20 Anzeige- und Bedienteil FlexES 5,7" QVGA**
Bedienteilfront inklusive Montagerahmen und
Gehäuseschloss zur Anzeige und Bedienung der
Brandmelderzentrale oder eines Brandmeldesystems.
Kapazitive Tasten und hintergrundbeleuchtete
Zustandsanzeigen zur intuitiven Bedienung bei
Statuswechsel. Bedienfreigabe durch Zugangscodes für
alle Ebenen, mit menügeführter Anzeige in
unterschiedlichen Bedienebenen.
Kapazitive Tastatur zur berührungssensitiven Bedienung
Programmgesteuertes Nachtdesign mit interaktivem
Tastaturmenü
Zugangsebenen über Accesscode
Frei programmierbare Funktionstasten mit Bedienmakros
für Zusatzfunktionen
5,7"-Grafikdisplay
Technische Daten
Betriebsspannung 24 V DC
Ruhestrom ca. 156 mA
Auflösung320 x 240 Pixel
Umgebungstemperatur-5 °C ... 45 °C
Rel. Luftfeuchte< 95 % (ohne Betauung)
Farbeschwarz, ähnlich RAL9005
Gewicht: ca. 1 kg
Abmessungen B:450 mm H:320 mm T:30 mm
Liefern und montieren,
inkl. aller benötigten System-, Klein- und
Befestigungsteile

Fabrikat / Typ: ESSER by Honeywell
Artikel: FX808324

Angebotenes Produkt: '.....................................' vom Bieter einzutragen

Angebotener Typ: '.....................................' vom Bieter einzutragen
Menge: 1,000 Stk

**1.2.4.30 esserbus-Modul (ebM) esserbus-Modul (ebM)**
Interface im Kunststoff-Schutzgehäuse zum Anschluss
einer Ringleitung. In einer Brandmelderzentrale ist der
Mischbetrieb von esserbus® und esserbus®-Plus-Modulen
möglich. Abhängig vom Zentralenausbau bzw. von der
Anzahl verfügbarer Modulsteckplätze sind bis zu 18
Ringe in einer Brandmelderzentrale realisierbar. Bis zu
vier Module ohne galvanische Trennung können in der
Brandmelderzentrale eingesetzt werden. Ab dem fünften
Ringleitungsmodul ist der Modultyp mit galvanischer
Trennung (GT) erforderlich, d.h. ein Mischbetrieb der
Modultypen mit/ohne galvanische Trennung innerhalb
einer Zentrale ist problemlos möglich.
Leistungsmerkmale
Für max. 127 Busteilnehmer (Prozessanalogmelder
IQ8Quad, Serie 9200, esserbus®-Koppler oder optional
für busversorgte Signalgeber)
bis zu 3,5 km Ringleitungslänge
Verknüpfungen sind über Baugruppen und
Netzwerkzentralen hinaus möglich
Verwaltung von Funkkomponenten
Permanente Überwachung aller angeschalteten Melder,
Koppler und Alarmierungseinrichtungen
Überwachung der Ringleitungen auf Kurzschluss,
Drahtbruch und Störung
Kunststoff-Schutzgehäuse mit LED-Anzeigen zur schnellen
Indikation des Betriebszustandes
Integrierte Leitungsisolatoren für beidseitigen
Leitungsschutz im Fall eines Kurzschlusses
Technische Daten
Betriebsspannung24 V DC
Ruhestrom ca. 17 mA
Gewicht ca. 110 g
Abmessungen B:27 mm H:93 mm T:112 mm
Liefern und montieren,
inkl. aller benötigten System-, Klein- und
Befestigungsteile

Fabrikat / Typ: ESSER by Honeywell
Artikel: FX808331

Angebotenes Produkt: '.....................................' vom Bieter einzutragen

Angebotener Typ: '.....................................' vom Bieter einzutragen
Menge: 2,000 Stk

**1.2.4.40 esserbus-Modul GT (ebMGT) mit galvanischer Trennung**
Interface im Kunststoff-Schutzgehäuse zum galvanisch
getrennten Anschluss einer Ringleitung. Abhängig vom
Zentralenausbau bzw. von der Anzahl verfügbarer
Modulsteckplätze sind bis zu 18 Ringe in einer
Brandmelderzentrale realisierbar. Bis zu vier Module
ohne galvanische Trennung können in der
Brandmelderzentrale eingesetzt werden. Ab dem fünften
Ringleitungsmodul ist dieser Modultyp mit galvanischer
Trennung (GT) erforderlich, d.h. ein Mischbetrieb der
Modultypen mit/ohne galvanische Trennung innerhalb
einer Zentrale ist problemlos möglich.
Leistungsmerkmale: Für max. 127 Busteilnehmer
(Prozessanalogmelder IQ8Quad, Serie 9200, esserbus®
Koppler oder optional für busversorgte Signalgeber)
bis zu 3,5 km Ringleitungslänge
Verknüpfungen sind über Baugruppen und
Netzwerkzentralen hinaus möglich
Verwaltung von Funkkomponenten
Permanente Überwachung aller angeschalteten Melder,
Koppler und Alarmierungseinrichtungen
Überwachung der Ringleitungen auf Kurzschluss,
Drahtbruch und Störung
Kunststoff-Schutzgehäuse mit LED-Anzeigen zur schnellen
Indikation des Betriebszustandes
Integrierte Leitungsisolatoren für beidseitigen
Leitungsschutz im Fall eines Kurzschlusses
Die galvanische Trennung ist ab einem FlexES Control
Ausbau von mehr als vier Ringen erforderlich
Optionale Erdschlusserkennung auf dem Modul aktivierbar
Technische Daten
Betriebsspannung 24 V DC
Ruhestrom ca. 30 mA
Gewicht ca. 140 g
Abmessungen B: 27 mm H: 93 mm T: 112 mm
Liefern und montieren,
inkl. aller benötigten System-, Klein- und
Befestigungsteile

Fabrikat / Typ: ESSER by Honeywell
Artikel: FX808332

Angebotenes Produkt: '.....................................' vom Bieter einzutragen

Angebotener Typ: '.....................................' vom Bieter einzutragen
Menge: 1,000 Stk

**1.2.4.50 Akku 12V / 24 Ah**
Leistungsmerkmale:
Wartungsfrei
Tiefentladesicher
Lageunabhängig
Liefern und montieren,
inkl. aller benötigten System-, Klein- und Befestigungsteile

Fabrikat / Typ: ESSER by Honeywell
Artikel: 018006
VdS-Nr.: G104071

Angebotenes Produkt: '.....................................' vom Bieter einzutragen

Angebotener Typ: '.....................................' vom Bieter einzutragen
Menge: 2,000 Stk

**1.2.4.60 Überspannungs-Schutzmodul für Netzanschluß 230V**
Zweipoliger Ableiter bestehend aus Basiselement und
gestecktem Schutzmodul, mit potentialfreiem
Fernmeldekontakt zur unabhängigen
Störungsweiterleitung.
Technische Daten
Nennspannung230 V AC
Höchste Dauerspannung AC255 V AC
Höchste Dauerspannung DC255 V DC
Nennlaststrom AC 25 A
Gesamtableitstoßstrom
(80/20) [L+N-PE]5 kA
Kombinierter Stoß6 kV
Kombinierter Stoß [L+N-PE]10 kV
Schutzpegel [L/N-PE]1500 V
Schutzpegel [L-N]1250 V
Ansprechzeit [L/N-PE]0 ns
Ansprechzeit [L-N]0 ns
Umgebungstemperatur-40 °C ... 85 °C
Rel. Luftfeuchte< 95 %
Schutzart IP 20
Liefern und montieren,
inkl. aller benötigten System-, Klein- und Befestigungsteile

Fabrikat / Typ: ESSER by Honeywell
Artikel: 764732

Angebotenes Produkt: '.....................................' vom Bieter einzutragen

Angebotener Typ: '.....................................' vom Bieter einzutragen
Menge: 1,000 Stk

**1.2.4.70 FW-Info- & Bediensystem DIN A3 separate Schließung**
Zweiflügeliges Stahlblechgehäuse für Aufputz- und
Unterputzmontage, zentrale Türöffnung für beide
Türflügel durch Feuerwehrschließung (vorbereitet für
Profilhalbzylindereinbau). Die rechte Gehäusetür kann
einzeln durch ein integriertes Schloss geöffnet werden,
vorbereitet für die Aufnahme von bis zu 100 Laufkarten
DIN A3. Linke Gehäusehälfte beinhaltet
Feuerwehranzeigetableau (FAT 4000) sowie ein
Feuerwehrbedienfeld (FBF 4000) und ist vorbereitet für
die Aufnahme eines Handfeuermelders. Das
Feuerwehranzeigetableau wird über die serielle
Schnittstelle der Zentrale angesteuert. Das
Feuerwehrbedienfeld wird wahlweise über das FAT 4000
oder über die BMZ gesteuert.
Technische Daten
Betriebsspannung8 ... 42 V DC
Ruhestrom @ 12 V DCca. 80 mA
Ruhestrom @ 24 V DCca. 31 mA
Alarmstrom @ 12 V DCca. 105 mA
Umgebungstemperatur-5 °C ... 40 °C
Lagertemperatur-10 °C ... 60 °C
Schutzart IP 30
Gehäuse Stahlblech
Farbe rot, ähnlich RAL 3000
Gewicht ca. 17 kg
Abmessungen B: 830 mm H: 560 mm T: 100 mm
Liefern und montieren,
inkl. aller benötigten System-, Klein- und Befestigungsteile

Fabrikat / Typ: ESSER by Honeywell
Artikel: 784721

Angebotenes Produkt: '.....................................' vom Bieter einzutragen

Angebotener Typ: '.....................................' vom Bieter einzutragen
Menge: 1,000 Stk

**1.2.4.80 Feuerwehrlaufkarte DIN A3**
Feuerwehrlaufkarte DIN A3 gemäß DIN 14675 und nach den
Vorschriften der jeweiligen Brandschutzbehörde per CAD-System
erstellt. 2-seitiger Farbausdruck, laminiert und mit Zahlenreiter
versehen.
Unterlagen (Grundriss-, Etagenpläne, Lageplan im Ist-Zustand)
werden vom Auftraggeber als digitale Datei (DWG/DXF) beigestellt.
Menge: 25,000 Stk

**1.2.4.90 Profil-Halbzylinder FBF/FSE/FSD**
Schließung der Feuerwehr der jeweiligen Stadt oder des
jeweiligen Landkreises.
Profilhalbzylinder für 3 mögliche Einsatzmöglichkeiten:
für das Feuerwehrbedienfeld
für das Freischaltelement PZ *
für das Feuerwehrschlüsseldepot der Ausführung mit
Profilzylinder *
* Abhängig von der Festlegung der Feuerwehr
Grundlänge: 30 mm

Schließung: '.....................................' vom Bieter einzutragen

Ohne Schlüssel
Liefern und montieren,
inkl. aller benötigten System-, Klein- und Befestigungsteile

Angebotenes Produkt: '.....................................' vom Bieter einzutragen
Menge: 4,000 Stk

**1.2.4.100 Gefahrenmeldetableau 4000 aP für FlexES und IQ8Control**
*** Bedarfsposition ohne GB
Das Aufputz-Gefahrenmeldetableau ist eine parallele
Anzeige- und Bedieneinrichtung für die BMZ FlexES
Control und IQ8Control. Individuell programmierbare
Bedientasten und LED-Anzeigen garantieren eine auf das
Objekt-Schutzziel abgestimmte dezentrale Anzeige und
Bedienung. Kapazitive Tasten ermöglichen eine
ergonomische Bedienung und Abfrage von Systemzuständen.
Die Klartextanzeige der Systemzustände erfolgt in einem
grafikfähigen, sechszeiligen Display mit 20 Zeichen je Zeile.
Leistungsmerkmale
Anschluss an RS485 Dualschnittstelle
Kapazitive Bedientastatur
Wahlweise für nichtredundante oder redundante Anschaltung
Grafikdisplay mit 6 Zeilen je 20 Zeichen
Zusatztexte werden aus der BMZ übertragen
4 Taster für die Bedienung der Anzeige (Scroll auf/ab,
Ebene rechts/links)
3 Tasten für die Bedienung Summer ab, Test und Historie
1 Taster zur Eingabebestätigung bei Sonderfunktionen
4 LED-Sammelanzeigen (Betrieb, Alarm, Störung,
Abschaltung)
6 frei programmierbare Tasten zur Makro-Bedienung, die
eine frei konfigurierbare Abfolge von Bedienabläufen
steuert. Z.B. MG1 bis MG50 Ein/Aus.
5 frei programmierbare Einzelanzeigen
akustische Signalisierung
Historie-Funktion
Direkte Anbindung an BMZ über RS485-Schnittstelle -
max. 1 Gerät
Anbindung über ADP4000 max. 16 Geräte
Technische Daten
Betriebsspannung10 ... 30 V DC
Stromaufnahme @ 24 V DCca. 21 mA
Farbegrau, ähnlich RAL 7024
Abmessungen B: 230 mm H: 200 mm T: 60 mm
Liefern und montieren,
inkl. aller benötigten System-, Klein- und Befestigungsteile

Fabrikat / Typ: ESSER by Honeywell
Artikel: FX808464

Angebotenes Produkt: '.....................................' vom Bieter einzutragen

Angebotener Typ: '.....................................' vom Bieter einzutragen
Menge: 1,000 Stk

**1.2.4.110 Freischaltelement PZ**
Das FSE dient als zusätzliches Entriegelungselement zum
Öffnen des FSD durch manuelle Auslösung der BMZ durch
die Einsatzkräfte z. B. bei Sichtfeuer oder
Wasserrohrbruch. Zur Unterputzmontage oder zum Einbau
in Säulen, vorgerichtet zur Aufnahme eines
Profilhalbzylinders in 30 mm Länge, einschließlich 10 m
Anschlussleitung. Optional: 50 m Anschlussleitung,
Distanzplatte zur Aufnahme eine PZ in 35 mm Länge.
Technische Daten
Gewichtca. 1,2 kg
AbmessungenB: 80 mm H: 80 mm T: 70 mm
Liefern und montieren,
inkl. aller benötigten System-, Klein- und
Befestigungsteile
Fabrikat / Typ: ESSER by Honeywell
Artikel: 784790
VdS-Nr.: G199083
angebotenes Fabrikat:__________________
angebotener Typ:______________________
Menge: 1,000 Stk

**1.2.4.120 IQ8TAL Technischer Alarmbaustein Systemvoraussetzungen: - Firmware IQ8Control ab Version 3.08 - Programmiersoftware tools 8000 ab Version 1.14**
*** Bedarfsposition ohne GB
Der technische Alarmbaustein IQ8TAL ist ein
vollwertiger Busteilnehmer zur Anschaltung an die BMZ
IQ8Control und FlexES Control und ermöglicht die
Erfassung und Weiterleitung von technischen Alarmen.
Der IQ8TAL verfügt über einen integrierten Leitungstrenner,
einen Kontakteingang und einen Relaisausgang. Das
Relais kann wahlweise als Öffner oder als Schließer
konfiguriert werden. Der IQ8TAL benötigt keine separate
Spannungsversorgung. Zur Erhöhung der IP-Schutzart kann
das optionale IP-Schutz Kit (Art.-Nr. 704965) verwendet
werden. Mit dem beiliegenden Schlüssel kann die
Funktionalität des technischen Alarmbausteins getestet
werden und der Alarmzustand direkt am IQ8TAL wieder
zurückgestellt werden.
Systemvoraussetzungen:
Firmware IQ8Control ab Version 3.08
Programmiersoftware tools 8000 ab Version 1.14
Leistungsmerkmale
Ein Kontakteingang und ein potenzialfreier
Relaisausgang
Spannungsversorgung über den Feldbus
Test- und Resetfunktion
Optional höherer IP-Schutz
Inverse-Überwachungsfunktionalität des Eingangs
programmierbar (1k Widerstand Ruhe/10k Widerstand Feuer)
Integrierter Dual-Highspeed-Isolator
max. 127 IQ8TAL pro Ringleitung möglich
Technische Daten
Ruhestrom @ 19 V DCca. 45 ìA
Kontaktbelastung Relais30 V DC/AC/1 A
Betriebsanzeigegrüne LED
Alarmanzeigerote LED
Anschlussklemmenmax. 1,5 mm² (AWG 30-14)
Anwendungstemperatur-20 °C ... 70 °C
Lagertemperatur-30 °C ... 75 °C
Rel. Luftfeuchte< 95 %
Schutzart IP 43, IP 55 mit 704965
GehäusePC/ASA Kunststoff
Farbe blau (ähnlich RAL 5015)
Gewicht ca. 110 g
Abmessungen B: 88 mm H: 88 mm T: 21 mm
B: 88 mm H: 88 mm T: 57 mm
(mit Aufputzgehäuse)
LeistungserklärungDoP-20792130701
Liefern und montieren,
inkl. aller benötigten System-, Klein- und Befestigungsteile

Fabrikat / Typ: ESSER by Honeywell
Artikel: 804868
VdS-Nr.: G209138

Angebotenes Produkt: '.....................................' vom Bieter einzutragen

Angebotener Typ: '.....................................' vom Bieter einzutragen
Menge: 1,000 Stk

**1.2.4.130 Montagegehäuse aP für kleine Handmelder blau, ähnlich RAL 5015**
Blau, für Elektronikmodule kleine Bauform 804950/51,
804955/56 mit Gehäuse 704951.
Leistungsmerkmale
Flache Bauform
Steckbare Anschlussklemmen
Optionale Stützpunktklemmen
Dreifache Schlüsselfunktion (Testen, Öffnen,
Rücksetzen)
Abmessungen B: 88 mm H: 88 mm T: 36 mm
Liefern und montieren,
inkl. aller benötigten System-, Klein- und Befestigungsteile

Fabrikat / Typ: ESSER by Honeywell
Artikel: 704981

Angebotenes Produkt: '.....................................' vom Bieter einzutragen

Angebotener Typ: '.....................................' vom Bieter einzutragen
Menge: 1,000 Stk

**1.2.4.140 Schlüsseldepotadapter SDA 3000**
Stellt die Verbindung zwischen FSD und BMZ her. Adapter
zum Anschluss eines FSD Typ basic an eine
Brandmeldezentrale.
Technische Daten
Betriebsspannung10 ... 42 V DC
Ruhestrom @ 12 V DCca. 35 mA
Ruhestrom @ 24 V DCca. 20 mA
Anschlussklemmen max. 1.5 mm²
SchutzartIP30
Abmessungen B: 150 mm H: 180 mm
T: 45 mm
Liefern und montieren,
inkl. aller benötigten System-, Klein- und Befestigungsteile

Fabrikat / Typ: ESSER by Honeywell
Artikel: 785078
VdS-Nr.: G106003

Angebotenes Produkt: '.....................................' vom Bieter einzutragen

Angebotener Typ: '.....................................' vom Bieter einzutragen
Menge: 1,000 Stk

**1.2.4.150 Feuerwehrschlüsseldepot FSD Typ 2003 mit Blendrahmen und Umstellschloß**
FW-Schlüsseldepot (FSD) nach DIN 14675 Klasse 3 mit
VdS-Anerkennung. Für den schnellen und gewaltfreien
Objektzutritt im Alarmfall. Außentür mit Anbohrschutz
und Heizung sowie Seitenteil mit integrierter
LED-Depotbeleuchtung. Die modulare Bauweise ermöglicht
eine schnelle Ausführung von Wartungsarbeiten. Alle
Bauteile sind mit Steckverbindern ausgestattet, daher
keine Lötarbeiten vor Ort notwendig. Die komplette
Elektronik sowie die Anschlüsse befinden sich auf einer
Platine. Ansteuerbar in 12 oder 24 Volt durch
integrierten Spannungswandler. Mit 1 bis 4
Schlüsselüberwachungen lieferbar. Einfacher Tausch oder
Erweiterung von Schlüsselüberwachungen auch nach dem Einbau.
Leistungsmerkmale
Ausstattung des FSD nach Anforderung der regionalen
Feuerwehr (Bitte Einbauort angeben)
E-Öffner mit Rückmeldekontakt und Mikroschalter zur
Außentürüberwachung
Integrierter Spannungswandler, modulare Bauweise und
einfache Montage
Außentür mit Anbohrschutz und Heizung
LED-Depotbeleuchtung und Objektschlüssel-Statusanzeige
Anschlusskabel 10 m im Lieferumfang enthalten
Technische Daten
Betriebsspannung12 ... 30 V DC
Stromaufnahme @ 12 V DCca. 330 mA
Stromaufnahme @ 24 V DCca. 150 mA
Schutzart IP 44
Gewicht ca. 14 kg
Abmessungen B: 190 mm H: 170 mm T: 157 mm
Liefern und montieren,
inkl. aller benötigten System-, Klein- und Befestigungsteile

Fabrikat / Typ: ESSER by Honeywell
Artikel: 785588
VdS-Nr.: G103133

Angebotenes Produkt: '.....................................' vom Bieter einzutragen

Angebotener Typ: '.....................................' vom Bieter einzutragen
Menge: 1,000 Stk

**1.2.4.160 Rundum-Signalleuchte, rot**
Technische Daten
Betriebsspannung12 ... 24 V DC AC/DC
LichtquelleLED
Leuchtfarberot
Alarmstrom120 mA @12 V DC /
140 mA @24 VDC
Umgebungstemperatur-30 °C ... 60 °C
Schutzart IP 66
GehäusePC / ABS
Farbegrau (Gehäuse),
rot (Kalotte/Leuchtfarbe)
Gewicht ca. 170 g
Optisches SignalbildRundum
Lebensdaueroptisch min. 50.000 h
Drehfrequenz180 U/min
Abmessungen Ø: 85 mm H: 130 mm Ø: 85 mm H: 196 mm
(mit Wandhalterung)
Liefern und montieren,
inkl. aller benötigten System-, Klein- und Befestigungsteile

Fabrikat / Typ:ESSER by Honeywell
Artikel: 766305.10

Angebotenes Produkt: '.....................................' vom Bieter einzutragen

Angebotener Typ: '.....................................' vom Bieter einzutragen
Menge: 1,000 Stk

**1.2.4.170 Winkelmontagehalterung für Blitzleuchte**
Klemmkasten- oder Stopfbuchseneingang geeignet für
Netzspannungsbetrieb
Liefern und montieren,
inkl. aller benötigten System-, Klein- und Befestigungsteile

Fabrikat / Typ: delta design / FX40

Angebotenes Produkt: '.....................................' vom Bieter einzutragen

Angebotener Typ: '.....................................' vom Bieter einzutragen
Menge: 1,000 Stk

**1.2.4.180 Optischer Rauchmelder IQ8Quad**
Streulicht-Rauchmelder zur sicheren Früherkennung von
Bränden. Prozessanalogmelder mit integraler
Intelligenz, Eigenfunktionskontrolle, Notredundanz,
Alarm- und Betriebsdatenspeicherung, Alarmanzeige,
Softadressierung und separater Betriebsanzeige.
Der Leitungstrenner ist im Melder integriert. Eine
Melderparallelanzeige ist zusätzlich anschließbar.
Technische Daten
Allgemeine technische Daten:
Betriebsspannung8 ... 42 V DC
Ruhestrom @ 19 V DC50 mA
Ruhestrom @ BMZAkkuca. 280 mA @ 42 V
Alarmstrom ohne Kommunikation18 mA
Überwachungsfläche110 m²
Überwachungshöhe12 m
Luftgeschwindigkeit0 m/s ... 25,4 m/s
Anwendungstemperatur-20 °C ... 72 °C
Lagertemperatur-25 °C ... 75 °C
Rel. Luftfeuchte< 95 %
Schutzart IP 40 mit Sockel, bis
zu IP 43 mit Sockel
und Option
Material ABS
Farbe weiß, ähnlich RAL 9010
Gewicht ca. 110 g
Melderspezifikation EN 54-7 /-17:2005
Abmessungen Ø: 117 mm H: 49 mm (62 mm inkl. Sockel)
LeistungserklärungDoP-20104130701
Liefern und montieren,
inkl. aller benötigten System-, Klein- und Befestigungsteile

Fabrikat / Typ: ESSER by Honeywell
Artikel: 802371
VdS-Nr.: G204060

Angebotenes Produkt: '.....................................' vom Bieter einzutragen

Angebotener Typ: '.....................................' vom Bieter einzutragen
Menge: 35,000 Stk

**1.2.4.190 OT Multisensor Melder IQ8Quad**
*** Bedarfsposition ohne GB
Multisensormelder mit integriertem optischen Rauch und
-Wärmesensor, mit zeitlicher Signalanalyse und
gewichteter Verknüpfung der Daten beider
Melderfunktionen zur Erkennung von Schwelbränden und
Bränden mit hoher Wärmeentwicklung. Prozessanalogmelder
mit dezentraler Intelligenz, Eigenfunktionskontrolle,
Notredundanz, automatischer Umweltanpassung, Alarm- und
Betriebsdatenspeicherung, Alarmanzeige und
Softadressierung.
Der Leitungstrenner ist im Melder integriert. Eine
Melderparallelanzeige ist zusätzlich anschließbar.
Technische Daten
Allgemeine technische Daten:
Betriebsspannung8 ... 42 V DC
Ruhestrom @ 19 V DC50 mA
Ruhestrom @ BMZ Akku ca. 280 mA @ 42 V
Alarmstrom ohne Kommunikation18 mA
Überwachungsfläche110 m²
Überwachungshöhe12 m
Luftgeschwindigkeit0 m/s ... 25,4 m/s
Anwendungstemperatur-20 °C ... 50 °C
Lagertemperatur-25 °C ... 75 °C
Rel. Luftfeuchte< 95 %
Schutzart IP 40 mit Sockel, bis
zu IP 43 mit Sockel
und Option
Material ABS
Farbeweiß, ähn. RAL 9010
Gewicht ca. 110 g
Melderspezifikation EN 54-7 /-5 A2 /
-17:2005, CEA 4021
Abmessungen Ø: 117 mm H: 49 mm (62 mm inkl. Sockel)
LeistungserklärungDoP-20111130701
Liefern und montieren,
inkl. aller benötigten System-, Klein- und Befestigungsteile

Fabrikat / Typ: ESSER by Honeywell
Artikel: 802373
VdS-Nr.: G205070

Angebotenes Produkt: '.....................................' vom Bieter einzutragen

Angebotener Typ: '.....................................' vom Bieter einzutragen
Menge: 1,000 Stk

**1.2.4.200 O2T Multisensor Melder IQ8Quad**
*** Bedarfsposition ohne GB
Multisensormelder mit zwei integrierten optischen
Rauchsensoren mit unterschiedlichen Streulichtwinkeln
sowie zusätzlicher Thermomeldersensor Auswertung zur
Erkennung von Schwelbränden bis hin zu offenen Bränden
mit gleichmäßigem Ansprechverhalten. Vergleich der
Rauchsensorsignale zur Rauchklassifizierung und
Reduzierung von Täuschungsalarmen, beispielsweise durch
Wasserdampf oder Staub.
Durch die hervorragenden Detektionseigenschaften ist
der Melder auch in der Lage, die in der Normenreihe EN
54 beschriebenen Testfeuer TF1 und TF6 zu erkennen. Der
O²T Multisensormelder ist auch für höhere
Anwendungstemperatur bis +65 °C geeignet.
Der Leitungstrenner ist im Melder integriert. Eine
Melderparallelanzeige ist zusätzlich anschließbar.
Technische Daten
Allgemeine technische Daten:
Betriebsspannung8 ... 42 V DC
Ruhestrom @ 19 V DC60 ìA
Ruhestrom @ BMZ Akkuca. 330 mA @ 42 V
Alarmstrom ohne
Kommunikation18 mA
Überwachungsfläche110 m²
Überwachungshöhe12 m
Luftgeschwindigkeit0 m/s ... 25,4 m/s
Anwendungstemperatur-20 °C ... 65 °C
Lagertemperatur-25 °C ... 75 °C
Rel. Luftfeuchte< 95 %
Schutzart IP 40 mit Sockel, bis zu
IP 43 mit Sockel und Option
Material ABS
Farbeweiß, ähnlich RAL 9010
Gewicht ca. 110 g
Melderspezifikation EN 54-7 /-5 B /-17:2005,
CEA 4021
Abmessungen Ø: 117 mm H: 49 mm (62 mm inkl. Sockel)
LeistungserklärungDoP-20105130701
Liefern und montieren,
inkl. aller benötigten System-, Klein- und Befestigungsteile

Fabrikat / Typ: ESSER by Honeywell
Artikel: 802374
VdS-Nr.: G204061

Angebotenes Produkt: '.....................................' vom Bieter einzutragen

Angebotener Typ: '.....................................' vom Bieter einzutragen
Menge: 1,000 Stk

**1.2.4.210 O/So Optischer Rauchmelder IQ8Quad m. integr. Warnton G206090**
*** Bedarfsposition ohne GB
Zusätzlich zur Rauchdetektion mit optischem Rauchsensor
ist im Melder ein Warntongeber integriert. Der
Schallpegel ist in acht Stufen programmierbar.
Leistungsmerkmale
Vollständig busversorgte Melder mit Signalgeber
esserbus®-PLus Funktionalität
Bis zu 48 Melder mit Signaleber pro esserbus®-PLus
Leitungstrenner in jedem Melder integriert
Detektion:
Das bewährte Sensorprinzip für gleichmäßiges
Ansprechverhalten bei höchster
Täuschungsalarm-Sicherheit.
Warntongeber:
Keine externe Spannungsversorgung erforderlich
Keine zusätzliche Kurzadresse
Automatische Signalgebersynchronisation von mehreren
IQ8Quad Meldern
Schallpegel bis 92 dB(A) bei 1m
Lautstärke über tools 8000 in 8 Stufen programmierbar
Mehrere Teilsignale sind zu einem Signal verknüpfbar
Signal- und Teilsignalwiederholungsraten programmierbar
20 verschiedene Signaltöne, inkl. DIN-Ton
Technische Daten
Betriebsspannung8 ... 42 V DC
Ruhestrom @ 19 V DC50 mA
Ruhestrom @ BMZ Akku ca. 320 mA @ 42 V
Lastfaktor2
Alarmstrom ohne
Kommunikation18 mA
Überwachungsfläche110 m²
Überwachungshöhe12 m
Luftgeschwindigkeit0 m/s ... 25,4 m/s
Anwendungstemperatur-20 °C ... 65 °C
Umgebungstemperatur0 °C ... 50 °C
Lagertemperatur-25 °C ... 75 °C
Rel. Luftfeuchte< 95 %
Schutzart IP 40 mit Sockel, bis zu IP 43 mit Sockel und
Option
Material ABS
Farbeweiß, ähnlich RAL 9010
Gewicht ca. 110 g
Melderspezifikation EN 54-7:2006 /-17:2005
Spezifikation EN 54-3
akustischer Signalgeber
Abmessungen Ø: 117 mm H: 59 mm (67 mm inkl. Sockel)
LeistungserklärungDoP-20242130701
Liefern und montieren,
inkl. aller benötigten System-, Klein- und Befestigungsteile

Fabrikat / Typ: ESSER by Honeywell
Artikel: 802382
VdS-Nr.: G206090

Angebotenes Produkt: '.....................................' vom Bieter einzutragen

Angebotener Typ: '.....................................' vom Bieter einzutragen
Menge: 1,000 Stk

**1.2.4.220 O2T/So Multisensor Melder IQ8Quad mit integr. Warnton**
Zusätzlich zur Rauchdetektion mit dem
O²T-Multisensorprinzip ist im Melder ein Warntongeber
integriert.
Der Schallpegel ist in acht Stufen programmierbar.
Leistungsmerkmale
Vollständig busversorgte Melder mit Signalgeber
esserbus®-PLus Funktionalität
Bis zu 48 Melder mit Signalgeber pro esserbus®-PLus
Leitungstrenner in jedem Melder integriert
Detektion:
Das bewährte O²T Multisensorprinzip für gleichmäßiges
Ansprechverhalten bei höchster
Täuschungsalarm-Sicherheit.
Warntongeber:
Keine externe Spannungsversorgung erforderlich
Keine zusätzliche Kurzadresse
Automatische Signalgebersynchronisation von mehreren
IQ8Quad Meldern
Schallpegel bis 92 dB(A) bei 1m
Lautstärke über tools 8000 in 8 Stufen programmierbar
Mehrere Teilsignale sind zu einem Signal verknüpfbar
Signal- und Teilsignalwiederholungsraten programmierbar
20 verschiedene Signaltöne, inkl. DIN-Ton
Technische Daten
Betriebsspannung8 ... 42 V DC
Ruhestrom @ 19 V DC80 mA
Ruhestrom @ BMZ Akku ca. 450 mA @ 42 V
Lastfaktor2
Alarmstrom ohne
Kommunikation18 mA
Überwachungsfläche110 m²
Überwachungshöhe12 m
Luftgeschwindigkeit0 m/s ... 25,4 m/s
Anwendungstemperatur-20 °C ... 65 °C
Umgebungstemperatur0 °C ... 50 °C
Lagertemperatur-25 °C ... 75 °C
Rel. Luftfeuchte< 95 %
Schutzart IP 40 mit Sockel, bis zu
IP 43 mit Sockel und Option
Material ABS
Farbeweiß, ähnlich RAL 9010
Gewicht ca. 145 g
Melderspezifikation EN 54-7:2006/-5 B:2000/
-17:2005, CEA 4021
Spezifikation EN 54-3
akustischer Signalgeber
Abmessungen Ø: 117 mm H: 59 mm (67 mm inkl. Sockel)
LeistungserklärungDoP-20192130701
Liefern und montieren,
inkl. aller benötigten System-, Klein- und Befestigungsteile

Fabrikat / Typ: ESSER by Honeywell
Artikel: 802384
VdS-Nr.: G205111

Angebotenes Produkt: '.....................................' vom Bieter einzutragen

Angebotener Typ: '.....................................' vom Bieter einzutragen
Menge: 330,000 Stk

**1.2.4.230 Parallelmelder für IQ8Quad rot**
Melderparallelanzeige für IQ8Quad rot
zum Betrieb an Esserbus oder Esserbus Plus
Liefern, montieren inkl. aller benötigten System-, Klein- und
Befestigungsteile

Fabrikat / Typ: ESSER by Honeywell
Artikel: 801824

Angebotenes Produkt: '.....................................' vom Bieter einzutragen

Angebotener Typ: '.....................................' vom Bieter einzutragen
Menge: 139,000 Stk

**1.2.4.240 Meldersockel Standard für Serie IQ8Quad**
Standardmeldersockel für die Melderserie IQ8Quad.
Bei Entnahme des Melders wird der Ringbus automatisch
geschlossen.
Im Sockel ist eine Melderentnahmesicherung enthalten,
die bei Bedarf genutzt werden kann.
Technische Daten
Material ABS, weiß, ähnlich RAL 9010
Gewicht ca. 60 g
Abmessungen Ø: 117 mm H: 24 mm
Liefern und montieren,
inkl. aller benötigten System-, Klein- und Befestigungsteile

Fabrikat / Typ: ESSER by Honeywell
Artikel: 805590

Angebotenes Produkt: '.....................................' vom Bieter einzutragen

Angebotener Typ: '.....................................' vom Bieter einzutragen
Menge: 365,000 Stk

**1.2.4.250 Beschriftungsfeld für Meldersockel**
Das Beschriftungsfeld kann vor oder nach der
Installation der Melder in der seitlichen Öffnung des
Meldersockels IQ8Quad befestigt werden. Zur
Kennzeichnung der Melderadresse und Meldergruppe
des Brandmelders im Objekt bei einer Deckenhöhe bis zu 3 Meter
VPE = 10 Stück (Verpackungseinheit)
Liefern und montieren,
inkl. aller benötigten System-, Klein- und Befestigungsteile

Fabrikat / Typ: ESSER by Honeywell
Artikel: 805576

Angebotenes Produkt: '.....................................' vom Bieter einzutragen

Angebotener Typ: '.....................................' vom Bieter einzutragen
Menge: 45,000 VPE

**1.2.4.260 Melderbeschriftung bis 25mm**
Melderbeschriftung bis 25 mm Schrifthöhe für
Deckenhöhen bis 4,5 m entsprechend der TAB der Feuerwehr.
Liefern und montieren,
inkl. aller benötigten System-, Klein- und Befestigungsteile

Angebotenes Produkt: '.....................................' vom Bieter einzutragen

Angebotener Typ: '.....................................' vom Bieter einzutragen
Menge: 365,000 Stk

**1.2.4.270 Melderbeschriftungsschild rund**
Melderbeschriftungschild bis 25 mm Schrifthöhe für Decken höhen
bis 4,5 m zur Kennzeichnung des in der Decke montierten Melders.
Die Montage erfolgt unterhalb der abgehängten Decke entsprechend
TAB der Feuerwehr.
Liefern und montieren, inkl. aller benötigten System-, Klein- und
Befestigungsteile

Angebotenes Produkt: '.....................................' vom Bieter einzutragen

Angebotener Typ: '.....................................' vom Bieter einzutragen
Menge: 69,000 Stk

**1.2.4.280 Montageadapter für Zwischendecken**
*** Bedarfsposition ohne GB
Der Montageadapter wird zur schnellen und sicheren
Befestigung von Sockeln, Signalgebern,
Melderparallelanzeigen etc. an abgehängten
Deckensystemen verwendet. Er erspart den Einsatz
spezieller Hohlraumbefestigungen, denn die
Befestigungsschrauben des Sockels werden direkt in die
Schlitze des Montageadapters eingedreht. Zusätzliche
Vorteile bietet der Montageadapter bei Fixierung der
Kabel, starrer/ flexibler Verlegerohre und Kabelverschraubungen.
VPE: 10 Stück (Verpackungseinheit)
Technische Daten
Material ABS
Farbe weiß, ähnlich RAL 9001
Liefern und montieren,
inkl. aller benötigten System-, Klein- und Befestigungsteile

Fabrikat / Typ: ESSER by Honeywell
Artikel: 805577

Angebotenes Produkt: '.....................................' vom Bieter einzutragen

Angebotener Typ: '.....................................' vom Bieter einzutragen
Menge: 1,000 VPE

**1.2.4.290 Melderabdeckkappe für IQ8Quad mit integriertem Alarmgeber**
Die Abdeckkappe schützt die Melder IQ8Quad während der
Bauphase oder bei Renovierungsarbeiten vor Verschmutzung.
VPE: 50 Stück (Verpackungseinheit)
Liefern, montieren und nach Bedarf demontieren
inkl. aller benötigten System-, Klein- und Befestigungsteile

Fabrikat / Typ: ESSER by Honeywell
Artikel: 805589

Angebotenes Produkt: '.....................................' vom Bieter einzutragen

Angebotener Typ: '.....................................' vom Bieter einzutragen
Menge: 7,000 VPE

**1.2.4.300 Melderabdeckkappe für IQ8Quad ohne integrierten Alarmgeber, ES Detect**
Die Abdeckkappe schützt die Melder IQ8Quad und ES
Detect während der Bauphase oder bei
Renovierungsarbeiten vor Verschmutzung.
VPE: 50 Stück (Verpackungseinheit)
Liefern, montieren und nach Bedarf demontieren
inkl. aller benötigten System-, Klein- und Befestigungsteile

Fabrikat / Typ: ESSER by Honeywell
Artikel: 805588

Angebotenes Produkt: '.....................................' vom Bieter einzutragen

Angebotener Typ: '.....................................' vom Bieter einzutragen
Menge: 1,000 VPE

**1.2.4.310 IQ8 Handmelder Elektronikmodul m. Trenner u. ext. D-Linie, ESSER**
Zum Einsatz im esserbus® und esserbus®-PLus mit
Softadresskodierung, Alarmspeicherung und Alarmanzeige.
Anschlussmöglichkeit für Standard-Handmelder. Ohne
Busanbindung arbeitet der Melder wie Standard-Handmelder.
Der Leitungstrenner ist im Handmelder integriert.
Leistungsmerkmale
Flache Bauform
Steckbare Anschlussklemmen
Optionale Stützpunktklemmen
2 x Kabeleinführungen jeweils oben, unten und rückseitig
Befestigungsmöglichkeit auf Standard uP-Installationsdosen
Serviceschlüssel mit dreifacher Funktion: Testen, Öffnen, Rücksetzen
Standardschlüssel mit zweifacher Funktion: Öffnen, Rücksetzen
"Außer Betrieb"-Kennzeichnung eines nicht betriebsbereiten Melders
durch Umdrehen der beiliegenden Bedienteilfrontfolie
Technische Daten
Betriebsspannung8 ... 42 V DC
Ruhestrom @ 19 V DC45 mA
Alarmstrom ohne
Kommunikation18 mA
Melderanzahl / Gruppe 10 Melder/Gruppe;
127 Melder/Ring (gemäß VdS)
Betriebsanzeige LED, grün
Alarmanzeige LED, rot
Anschlussklemmen max. 2,5 mm² (AWG 26-14)
Anwendungstemperatur-20 °C ... 70 °C
Lagertemperatur-30 °C ... 75 °C
Rel. Luftfeuchte< 95 %
Schutzart IP 44 (im Gehäuse),
IP 55 (mit Zubehör)
Gehäuse PC ASA-Kunststoff
Gewicht ca. 236 g (mit Gehäuse)
Melderspezifikation EN 54-11, Typ B
Abmessungen B: 133 mm H: 133 mm T: 36 mm
LeistungserklärungDoP-20489130701
Liefern und montieren,
inkl. aller benötigten System-, Klein- und Befestigungsteile

Fabrikat / Typ: ESSER by Honeywell
Artikel: 804905
VdS-Nr.: G205002

Angebotenes Produkt: '.....................................' vom Bieter einzutragen

Angebotener Typ: '.....................................' vom Bieter einzutragen
Menge: 34,000 Stk

**1.2.4.320 Handmelder Gehäuse, rot mit Glas, rot, ähnlich RAL 3020**
Gehäuse für Elektronikmodule 80490x.
Die Handmelder bestehen aus Gehäuse und
Elektronikmodul. Diese sind jeweils separat zu bestellen.
Leistungsmerkmale
Flache Bauform
Steckbare Anschlussklemmen
Optionale Stützpunktklemmen
2 x Kabeleinführungen jeweils oben, unten und
rückseitig
Befestigungsmöglichkeit auf Standard uP-Installationsdosen
Serviceschlüssel mit dreifacher Funktion: Testen,
Öffnen, Rücksetzen
Standardschlüssel mit zweifacher Funktion: Öffnen,
Rücksetzen
"Außer Betrieb"-Kennzeichnung eines nicht betriebsbereiten
Melders durch Umdrehen der beiliegenden Bedienteilfrontfolie
Technische Daten
Schutzart IP 44 (mit Elektronikmodul)
Gehäuse PC ASA-Kunststoff
Montage aP
Gewicht ca. 83 g (ohne Elektronikmodul)
Abmessungen B: 133 mm H: 133 mm T: 36 mm
Liefern und montieren,
inkl. aller benötigten System-, Klein- und Befestigungsteile

Fabrikat / Typ: ESSER by Honeywell
Artikel: 704900

Angebotenes Produkt: '.....................................' vom Bieter einzutragen

Angebotener Typ: '.....................................' vom Bieter einzutragen
Menge: 34,000 Stk

**1.2.4.330 esserbus Alarmierungskoppler Typ 4MG2R**
Ab Firmware Version V 03.01.R000 abwärtskompatibel zu
Brandmelderzentralen System 8000
Der esserbus®-Koppler arbeitet als Busteilnehmer auf
der multifunktionalen Primärleitung der BMZ
IQ8Control/FlexES Control / Compact. Es besteht die
Möglichkeit, automatische Standardmelder oder
Handmelder ohne Adressierung anzuschließen. Zusätzlich
stehen zwei programmierbare Relaisausgänge zur
Verfügung. Zum Anschluss von Brandmeldern und zur
Ansteuerung von Alarmgebern und Brandfallsteuerungen
ist die Überwachung über die EOL-Abschlusselemente
(Art.-Nr. 808624/808626) erforderlich. Zur Anschaltung
von potenzialfreien Kontakten können die beiliegenden
Widerstände benutzt werden.
Die Projektierung der anschaltbaren Alarmgeber erfolgt
über ein Berechnungstool, das Bestandteil der
Programmiersoftware tools 8000 (ab Version V 1.15) ist.
Der esserbus®-Alarmierungskoppler benötigt
grundsätzlich eine externe Spannungsversorgung. Für den
Betrieb an 12 V DC ist zusätzlich der optionale
Spannungskonverter (Art.-Nr. 781336) erforderlich. Die
externe Spannungsversorgung des
esserbus®-Alarmierungskopplers kann in der Betriebsart
überwacht programmiert werden. Zur normenkonformen
Überwachung der Meldergruppeneingänge ist das
Abschlusselement EOL-I (Art.-Nr. 808626) zu verwenden,
von angebundenen Alarmgebern das EOL-O (Art.-Nr.
808624).
Bitte beachten Sie: An einem Alarmierungskoppler dürfen
gem. VDE0833-2 Brandmelder von maximal einem
Meldebereich und Alarm- bzw. Signalgeber eines
Alarmierungsbereiches angeschlossen werden.
Leistungsmerkmale
Belegung von nur einer Adresse pro Koppler
4 Meldergruppeneingänge
Konventionelle Anbindung von Standard-Brandmeldern und
Signalgebern
Leitungsüberwachung gem. EN 54-13
Integrierter Dual-Highspeed-Isolator
2 programmierbare Relaisausgänge
max. 100 esserbus®-Koppler pro Brandmelderzentrale
max. 31 esserbus®-Koppler pro Ringleitung
max. 127 Meldergruppen pro Ringleitung
Kein Einsatz von EOL-I und EOL-O Abschlusselementen bei
BMZ 800x
Pro Relaisausgang:
max. 10 konventionelle Signalgeber und Blitzleuchten
(Berechnungstool der Service- und Programmiersoftware
tools 8000 beachten).
Pro Gruppeneingang:
max. 30 Automatische Brandmelder Serie 9000 / ES Detect
/ IQ8Quad ohne Trenner und mit EOL-I Überwachung
max. Anzahl Automatische Brandmelder mit 10KOhm
Überwachung gem. Kompatibilitätsliste
max. 10 Standard Handmelder / MCP / Sondermelder /
Manuelle Auslösevorrichtungen und mit EOL-I Überwachung
bzw. mit 10KOhm Überwachung
Technische Daten
Betriebsspannung10 ... 28 V DC
Ruhestrom @ 12 V DC ca. 12 mA
Stromaufnahme max. 120 mA @12 V DC
Kontaktbelastung Relais30 V DC/1 A
Umgebungstemperatur-10 °C ... 50 °C
Lagertemperatur-25 °C ... 75 °C
Rel. Luftfeuchte< 95 %
Schutzart IP 40 (im Gehäuse)
Gewicht ca. 28 g
Abmessungen B: 82 mm H: 72 mm T: 20 mm
LeistungserklärungDoP-21057130701
Liefern und montieren,
inkl. aller benötigten System-, Klein- und Befestigungsteile

Fabrikat / Typ: ESSER by Honeywell
Artikel: 808623
VdS-Nr.: G210020

Angebotenes Produkt: '.....................................' vom Bieter einzutragen

Angebotener Typ: '.....................................' vom Bieter einzutragen
Menge: 2,000 Stk

**1.2.4.340 IQ8Alarm Plus Akust. Signalgeber EN54-3, Gehäuse rot**
Adressierbarer, vollständig busversorgter und
kurzschluss-/unterbrechungstoleranter akustischer
Signalgeber gemäß EN 54-3 mit integrierten Signaltönen
zur akustischen Alarmierung.
Mit bis zu 20 verschiedenen programmierbaren
Signaltönen inklusive DIN-Ton gemäß DIN 33404-3.
Die Lautstärke kann in 8 Stufen geregelt werden. Der
Lastfaktor kann in 2 Stufen eingestellt werden.
Signalgeber mit flachem Sockel, geeignet für Wand- und
Deckenmontage.
Optional kann der IP Sockel 806201 mit seitlicher
Kabeleinführung und höherem Spritzwasserschutz
eingesetzt werden.
Leistungsmerkmale
Vollständig busversorgter Alarmgeber
esserbus®-PLus-Funktionalität
Energieeffizient
Bis zu 64 Signalgeber pro esserbus®-PLus
Jeder Signalgeber mit integriertem Trenner
Synchrone Ansteuerung
Eigenschaften Akustik:
EN 54-3 konform
Hoher Schalldruck
Lautstärke über tools 8000 in 8 Stufen programmierbar
20 verschiedene Signaltöne, inkl. DIN-Ton
Technische Daten
Lastfaktor Akustik1,5 / 3
Schallpegel 91 / 97 dB (A) +/- 2 dB @ 1 m /
@ 90° Winkel / @ DIN Ton
Spezifikation EN 54-3: 2001 / A1: 2002 /
A2 : 2006 / -17: 2005 EN 54-3
akustischer Signalgeber
Betriebsspannung14 ... 42 V DC
(über esserbus®-PLus)
Ruhestrom @ 19 V DC55 mA
Ruhestrom @ BMZAkkuca. 300 mA @ 42 V
Anschlussklemmen max. 1,5 mm² (AWG 30-14
Umgebungstemperatur-10 °C ... 55 °C
Lagertemperatur-25 °C ... 75 °C
Rel. Luftfeuchte< 95 % (ohne Betauung)
Schutzart IP 43
IP 56 mit IP Sockel 806201
Gehäuse Kunststoff PC (Polycarbonat)
Farbe rot, ähnlich RAL 3020
Gewicht ca. 300 g (mit Sockel)
Abmessungen Ø: 112 mm T: 78 mm Ø: 112 mm T: 93 mm
(mit IP Sockel)
LeistungserklärungDoP-21430171215
Liefern und montieren,
inkl. aller benötigten System-, Klein- und Befestigungsteile

Fabrikat / Typ: ESSER by Honeywell
Artikel: 807205R
VdS-Nr.: G218071

Angebotenes Produkt: '.....................................' vom Bieter einzutragen

Angebotener Typ: '.....................................' vom Bieter einzutragen
Menge: 12,000 Stk

**1.2.4.350 IQ8Alarm Plus Akust. Signalgeber EN54-3, Gehäuse weiß**
*** Bedarfsposition ohne GB
Adressierbarer, vollständig busversorgter und
kurzschluss-/unterbrechungstoleranter akustischer
Signalgeber gemäß EN 54-3 mit integrierten Signaltönen
zur akustischen Alarmierung.
Mit bis zu 20 verschiedenen programmierbaren
Signaltönen inklusive DIN-Ton gemäß DIN 33404-3.
Die Lautstärke kann in 8 Stufen geregelt werden. Der
Lastfaktor kann in 2 Stufen eingestellt werden.
Signalgeber mit flachem Sockel, geeignet für Wand- und
Deckenmontage.
Optional kann der IP Sockel 806201 mit seitlicher
Kabeleinführung und höherem Spritzwasserschutz
eingesetzt werden.
Leistungsmerkmale
Vollständig busversorgter Alarmgeber
esserbus®-PLus-Funktionalität
Energieeffizient
Bis zu 64 Signalgeber pro esserbus®-PLus
Jeder Signalgeber mit integriertem Trenner
Synchrone Ansteuerung
Eigenschaften Akustik:
EN 54-3 konform
Hoher Schalldruck
Lautstärke über tools 8000 in 8 Stufen programmierbar
20 verschiedene Signaltöne, inkl. DIN-Ton
Technische Daten
Lastfaktor Akustik1,5 / 3
Schallpegel 91 / 97 dB (A) +/- 2 dB @ 1 m /
@ 90° Winkel / @ DIN Ton
Spezifikation EN 54-3: 2001 / A1: 2002 /
A2 : 2006 / -17: 2005 EN 54-3
akustischer Signalgeber
Betriebsspannung14 ... 42 V DC
(über esserbus®-PLus)
Ruhestrom @ 19 V DC55 mA
Ruhestrom @ BMZ Akku ca. 300 mA @ 42 V
Anschlussklemmen max. 1,5 mm² (AWG 30-14
Umgebungstemperatur-10 °C ... 55 °C
Lagertemperatur-25 °C ... 75 °C
Rel. Luftfeuchte< 95 % (ohne Betauung)
Schutzart IP 43
IP 56 mit IP Sockel 806201
Gehäuse Kunststoff PC (Polycarbonat)
Farbeweiß, ähnlich RAL 9010
Gewicht ca. 300 g (mit Sockel)
Abmessungen Ø: 112 mm T: 78 mm Ø: 112 mm T: 93 mm
(mit IP Sockel)
LeistungserklärungDoP-21430171215
Liefern und montieren,
inkl. aller benötigten System-, Klein- und Befestigungsteile

Fabrikat / Typ: ESSER by Honeywell
Artikel: 807205W
VdS-Nr.: G218071

Angebotenes Produkt: '.....................................' vom Bieter einzutragen

Angebotener Typ: '.....................................' vom Bieter einzutragen
Menge: 1,000 Stk

**1.2.4.360 EOL-I Abschlusselement für 808623 Koppler Meldergruppen**
*** Bedarfsposition ohne GB
Das Abschlusselement EOL-I wird am letzten Teilnehmer
montiert und dient der Überwachung der Meldergruppeneingänge.
Leistungsmerkmale
Zur Überwachung der Meldergruppeneingänge bei Anbindung
von Standard-Brandmeldern
Erkennt zusätzlich schleichende Leitungsunterbrechungen
und Kurzschlüsse
Leitungsüberwachung gemäß EN 54-13
Liefern und montieren,
inkl. aller benötigten System-, Klein- und Befestigungsteile

Fabrikat / Typ: ESSER by Honeywell
Artikel: 808626
VdS-Nr.: G210020

Angebotenes Produkt: '.....................................' vom Bieter einzutragen

Angebotener Typ: '.....................................' vom Bieter einzutragen
Menge: 10,000 Stk

**1.2.4.370 EOL-O Abschlusselement für 808623 Koppler Ausgänge**
*** Bedarfsposition ohne GB
Das Abschlusselement EOL-O wird am letzten Teilnehmer
des Steuerausgangs montiert und dient der Überwachung
der Alarmgeber und der Brandfallsteuerungen.
Leistungsmerkmale
Zur Überwachung der Steuerausgänge bei Anbindung von
konventionellen Alarmgebern und Brandfallsteuerungen
Erkennt zusätzlich schleichende Leitungsunterbrechungen
und Kurzschlüsse
Mikroprozessorgesteuerte Leitungsüberwachung gemäß EN 54-13
Liefern und montieren,
inkl. aller benötigten System-, Klein- und Befestigungsteile

Fabrikat / Typ:

Angebotenes Produkt: '.....................................' vom Bieter einzutragen

Angebotener Typ: '.....................................' vom Bieter einzutragen
Menge: 1,000 Stk

**1.2.4.380 Gehäuse f. Esserbuskoppler aP Farbe weiß / ähnlich RAL 9003**
Kleinverteilergehäuse zur Aufnahme von
esserbus®-Kopplern.
Folgende esserbus®-Koppler-Typen können eingesetzt werden:
jeweils 2 Stück esserbus®-Koppler mit den Abmaßen
(B x H x T) 82 x 72 x 20 mm
jeweils 1 Stück esserbus®-Koppler mit den Abmaßen
(B x H x T) 150 x 82 x 20 mm
Technische Daten
Schutzart IP 40
Material ABS
Farbe weiß, ähnlich RAL 9003
Abmessungen B: 189 mm H: 131 mm T: 47 mm
Liefern und montieren,
inkl. aller benötigten System-, Klein- und Befestigungsteile

Fabrikat / Typ: ESSER by Honeywell
Artikel: 788650.10

Angebotenes Produkt: '.....................................' vom Bieter einzutragen

Angebotener Typ: '.....................................' vom Bieter einzutragen
Menge: 10,000 Stk

**1.2.4.390 esserbus-Koppler IQ8FCT XS**
Der IQ8FCT XS kann als FCT (fire control transponder)
zur Steuerung und Überwachung von
Brandschutzeinrichtungen wie Brandschutzklappen sowie
als Technischer Alarmbaustein (TAL) zur Überwachung
eines externen Schaltkontaktes eingesetzt werden. Der
Koppler IQ8FCT XS wird auf der esserbus® /
esserbus®-PLus Ringleitung der Brandmeldesysteme FlexES
Control, IQ8Control und Compact angeschlossen. Der
IQ8FCT XS verfügt über integrierten Leitungstrenner,
Kontakteingang, potentialfreien Relaisausgang und
Anschluss für Melderparallelanzeige. Es ist keine
separate Spannungsversorgung nötig. In der FCT
Funktionalität kann z.B. eine Brandschutzeinrichtung an
den Relaiskontakt des IQ8FCT XS angeschlossen und
angesteuert werden. Über den Kontakteingang können die
Endpositionen z.B. einer Brandschutzklappe unter
Berücksichtigung der programmierten Laufzeit überwacht
werden. In der TAL Funktionalität kann ein externer
Schaltkontakt an den Eingang des IQ8FCT XS angeschaltet
und überwacht werden. Bei der Aktivierung des
Schaltkontaktes werden Adresse und programmierter
Zusatztext des IQ8FCT XS angezeigt. Zur Überwachung des
Kontaktes können das Alarm- und Überwachungsmodul
(Art.-Nr. 804870) oder eine ext. Widerstandskombination
eingesetzt werden. Max. Leitungslänge bis zum Kontakt
beträgt 500 Meter. Zur externen Anzeige des
Auslösezustandes kann eine Melderparallelanzeige
(Art.-Nr. 781804, 781814 oder 801824) angeschaltet
werden (max. Leitungslänge 100 m). Die Montage kann im
Zentralen- oder Verteilergehäuse auf Hutschiene
erfolgen oder im optionalen Aufputzgehäuse (siehe Zubehör).
Leistungsmerkmale
Belegung von nur einer Adresse pro Koppler
Max. 127 Koppler je Ringleitung
Ein Kontakteingang und ein potenzialfreier Relaisausgang
Anschluss für Melderparallelanzeige Spannungsversorgung
über den Feldbus Programmierbare Impulssteuerung des
Relaisausgangs
Programmierbare Laufzeitüberwachung bei Ansteuerungen
von Brandschutzklappen: Eingang als
Rückmeldesignal/Wartezeit: für TAL Funktion: ungenutzt
/ für FCT Funktion: 0,5 ... 600 Sekunden
Programmierbarer Relaisausgang NO/NC
Programmierbare Impulslänge der Relaisansteuerung (für
zeitbegrenzte Ansteuerungen)
Rückmeldeeingang zur Überwachung von
Brandfallsteuerungen
Integrierter Dual-Highspeed-Isolator
Steckbare Anschlussklemmen
Montage auf Hutschienen
Technische Daten
Betriebsspannung14 ... 42 V DC
Ruhestrom @ 19 V DCca. 45 mA
Kontaktbelastung Relais30 V DC / 1 A
Betriebsanzeigegrüne LED
Alarmanzeigerote LED
Anschlussklemmen max. 2,5 mm² (AWG 26-14)
Umgebungstemperatur-20 °C ... 70 °C
Lagertemperatur-30 °C ... 75 °C
Rel. Luftfeuchte< 95 %
Schutzart IP 30 (im Gehäuse)
IP 50 (im Gehäuse M200SMB)
Gehäuse PC / ASA
Farbegrau, ähnlich RAL 7035
Gewicht ca. 90 g
Abmessungen B: 90 mm H: 93 mm T: 23 mm
LeistungserklärungDoP-20792130701
Liefern und montieren,
inkl. aller benötigten System-, Klein- und Befestigungsteile

Fabrikat / Typ: ESSER by Honeywell
Artikel: 808606
VdS-Nr.: G209138

Angebotenes Produkt: '.....................................' vom Bieter einzutragen

Angebotener Typ: '.....................................' vom Bieter einzutragen
Menge: 4,000 Stk

**1.2.4.400 Linienabschlußmodul für Sensorleitung 762251**
Liefern und montieren,
inkl. aller benötigten System-, Klein- und Befestigungsteile

Fabrikat / Typ: ESSER by Honeywell
Artikel: 762292

Angebotenes Produkt: '.....................................' vom Bieter einzutragen

Angebotener Typ: '.....................................' vom Bieter einzutragen
Menge: 10,000 Stk

**1.2.4.410 Mobilfunkmodul,Europa LTE, mit SIM-Karte**
*** Bedarfsposition ohne GB
Liefern und montieren,
inkl. aller benötigten System-, Klein- und Befestigungsteile

Fabrikat / Typ: ESSER by Honeywell
Artikel: CCM-EU

Angebotenes Produkt: '.....................................' vom Bieter einzutragen

Angebotener Typ: '.....................................' vom Bieter einzutragen
Menge: 1,000 Stk

**1.2.4.420 Feuerwehr-Zeichen "BMZ", Folie, selbstkleb., nachleuchtend, Plus- Qualität**
Brandschutzschild Feuerlöscher gemäß DIN 4066
Material: selbstklebende Folie
Permalight® plus, lang nachleuchtend, 175% über
DIN 67510
Format: 297 x 105 mm
Liefern und montieren,
inkl. aller benötigten System-, Klein- und Befestigungsteile

Fabrikat / Typ: KROSCHKE / Y 2605 oder gleichwertig

Angebotenes Produkt: '.....................................' vom Bieter einzutragen
Menge: 1,000 Stk

*Hinweis: Hinweistext zur Verlegung*
Die zu verlegenden Leitungen sind in folgender
Mischverlegeart auszuführen:
- Auf vorhandenen Kabelrinnen verlegen, im Hohlboden
verlegen, in Elektrokanälen einlegen, in Leerrohr einziehen.
ca. 80%
- Verlegen mit Abstandsschellen, ca. 5%
- Verlegen mit Sammelbefestigungen oberhalb von
Zwischendecken: ca. 10%
- Verlegen in GK-Wänden, ca. 5%
Auf eine getrennte Ausschreibung der Verlegearten wird
demnach verzichtet.
Die notwendigen Befestigungssysteme und Schlitzarbeiten
sind in den Kabelpreis mit einzurechnen.
Die 230V-Stromversorgungsanschlüsse inkl. Leitung für
die Zentralen und Netzteile sind unter
Starkstrominstallation in KG 440 ausgeschrieben.

**1.2.4.430 J-Y(St)Y 2x2x0,8 Brandmelde-Innenkabel**
Als Brandmelde-Kabel J-Y(St)Y 2x2x0,8 mit statischem
Schirm nach DIN VdE 0815
liefern und in Teillängen verlegen.

Angebotenes Produkt: '.....................................' vom Bieter einzutragen

Angebotener Typ: '.....................................' vom Bieter einzutragen
Menge: 2600,000 m

**1.2.4.440 J-Y(St)Y 4x2x0,8 Brandmelde-Innenkabel**
Als Brandmelde-Kabel J-Y(St)Y 4x2x0,8 mit statischem
Schirm nach DIN VdE 0815 liefern und in Teillängen verlegen.

Angebotenes Produkt: '.....................................' vom Bieter einzutragen

Angebotener Typ: '.....................................' vom Bieter einzutragen
Menge: 200,000 m

**1.2.4.450 J-Y(St)Y 10x2x0,8 Brandmelde-Innenkabel**
Als Brandmelde-Kabel J-Y(St)Y 10x2x0,8 mit statischem
Schirm nach DIN VdE 0815 liefern und in Teillängen verlegen.

Angebotenes Produkt: '.....................................' vom Bieter einzutragen

Angebotener Typ: '.....................................' vom Bieter einzutragen
Menge: 260,000 m

*Hinweis: Hinweistext Brandmeldekabeln*
Einzelne Brandmeldekabel sind entsprechend LAR und DIN
VDE 0833-02 in Funktionserhalt E30 zu verlegen. Hierfür
sind sind Kabel und Leitungen mit E30/E90-
Funktionserhalt einzusetzen.
Gleichzeitig ist die Verlegung dieser Kabel ebenfalls
in E30/E90- Qualität erforderlich.
Das bauaufsichtlich zugelassene Befestigungsmaterial
ist für Einzelverlegung in die nachfolgenden Positionen
einzukalkulieren.

*Hinweis: Hinweistext Leitungsanlagen mit Funktionserhalt*
Leitungsanlagen mit Funktionserhalt sind dauerhaft mit
folgenden Angaben zu kennzeichnen:
Name des Auftragnehmers, der die Kabelanlage errichtet hat;
Bezeichnung der Kabelanlage laut Prüfzeugnis;
Funktionserhaltsklasse;
Prüfzeugnisnummer;
Herstellungsjahr
Weiterhin ist vom Auftragnehmer, der die Maßnahme zum
Funktionserhalt der Kabelanlage erstellt, für jedes
Bauvorhaben eine Werksbescheinigung nach DIN 50049 -
2.1 auszustellen. Hiermit bestätigt er, dass die von
ihm ausgeführte Maßnahme den Bestimmungen des
Prüfzeugnisses entspricht.

**1.2.4.460 JE-H(St)H...Bd FE180 E30 L 2x2x0,8 BMK, rot**
Als Brandmeldekabel mit Funktionserhalt E30
nach DIN 4102-12,
JE-H(St)H...Bd FE 180/ E30 2x2x0,8
Verlegung in E30 Kabelrinnen (20%),
auf dem Rohfußboden (30%), an Steigetrassen (30%),
und Einzelverlegung, einschließlich Bügelschelle in
E30-Ausführung und erforderlichem Befestigungsmaterial.
in Teillängen liefern und verlegen

Angebotenes Produkt: '.....................................' vom Bieter einzutragen

Angebotener Typ: '.....................................' vom Bieter einzutragen
Menge: 320,000 m

**1.2.4.470 FPKu-EM-F 33411 M25, Kunststoffstangenrohr auf Abstandschellen verlegen**
Mittleres Kunststoffstangenrohr aus PVC, grau RAL 7035,
flammwidrig, in Stangen zu 3 m mit einseitig angeformter Muffe.
Verwendung:
FPKu-EM-F ist ein Kunststoffstangenrohr für die
Aufputzinstallation im Industrie- und Anlagenbau. Mit
seiner mittleren Druckfestigkeit und hohen
Schlagfestigkeit, ist das Rohr für alle Standard
Aufputzanwendungen geeignet. Durch die hohe
Korrosionsfestigkeit ist das Rohr auch gegen
aggressive Stoffe beständig.
Besonderheiten:
Schocksicherheit:
Geeignet für eine schocksichere
Installation, auch in Zivilschutzräumen
Maximale Last pro Dübel <= 2kg
(errechnet sich aus dem Gesamtgewicht
von Rohr und Kabel/Leitung).
Physikalische Werte:
Material: PVC-U
flammwidrig
selbstverlöschend
VDE 0605
DIN EN 61386-21
Mindestdruckfestigkeit: 750N/5cm
Außendurchmesser: 25,0 mm
Innendurchmesser: 22,1 mm
In Teillängen liefern und auf Abstandsschellen verlegen
inkl. aller benötigten System-, Klein- und Befestigungsteile

Fabrikat / Typ: Fränkische / FPKu-EM-F

Angebotenes Produkt/Typ: '............................................' vom Bieter einzutragen
Menge: 120,000 m

**1.2.4.480 FFKuS-EM-F Highspeed M20 grau auf dem Rohfußboden verlegen + Zubehör**
Mittleres Kunststoff-Highspeedrohr für die
Betoninstallation
aus modifiziertem PVC mit hochgleitfähiger Innenschicht
Kunststoffmantel grau, flammwidrig und hoher
Kälteschlagfestigkeit
Verwendung:
FFKuS-EM-F Highspeed ist besonders für die Beton- und
Hohlwand- Installation geeignet. Durch seine hohe
Druck- und Schlagfestigkeit ist das Rohr auch bei
tiefen Temperaturen im Erdreich einsetzbar. Durch
seine hochgleit-fähige Innenschicht können Kabel und
Leitungen ohne Probleme über längere Strecken
eingezogen werden.
Physikalische Werte:
Material: PVC-U/PVC-P
mittlere Druckfestigkeit
mittlere Schlagfestigkeit
Temperaturbeständigkeit
von -25°C bis +60°C
kurzzeitige Belastung bis +70°C
flammwidrig
selbstverlöschend
korrosionsfest
VDE 0605
DIN EN 61386-22
Klassifizierung: 3341
Mindestdruckfestigkeit: 750N/5cm
Außendurchmesser: 20,0 mm
Innendurchmesser: 14,2 mm
In Teillängen liefern und auf dem Rohfußboden
verlegen; inkl. aller benötigten System-, Klein- und Befestigungsteile

Fabrikat / Typ: Fränkische / FFKuS-EM-F Highspeed M20 o. gleichwertig

Angebotenes Produkt/Typ: '............................................' vom Bieter einzutragen
Menge: 230,000 m

**1.2.4.490 Installationskanal 30 x 15 mm, weiß**
(RAL9001)
Beschreibung:
Installationskanal CK als Leitungsführungskanal
bestehend aus:
- Unterteil mit Bodenlochung
(Abstand 125 mm),
- Deckel,
Länge 2 m
besondere Merkmale:
schwer entflammbar
selbstverlöschend
Material: Hart-PVC
Farbe: weiß (RAL9001)
Kanalbreite: 30 mm
Kanalhöhe: 15 mm
Liefern und montieren,
inkl. aller benötigten System-, Klein- und Befestigungsteile

Fabrikat / Typ: LICATEC / CK 30 x 15 RAL 9001 o. gleichwertig

Angebotenes Produkt/Typ: '............................................' vom Bieter einzutragen
Menge: 60,000 m

**1.2.4.500 Inbetriebnahme der BMA**
Inbetriebnahme der erstellten Brandmeldeanlage mit
folgenden Leistungen:
Erstellen einer kundenspezifische Dokumentation mit:
- Topologie
- Alarmorganisation
- Text- und Steuerzuordnungen
- Dokumentation
- Programmierung der Anlage nach Nutzervorgaben
inklusive der Aufteilung und Festlegung der
Meldergruppen Steuergruppen
- Prüfung der Anlage durch den Hersteller
- Einspielen der Software und Hochfahren der Anlage
- Überprüfen der angeschlossenen Geräte
- Erstellen eines Prüfprotokolls, 2-fach
Menge: 1,000 Stk

**1.2.4.510 Schallpegelmessung**
Die Einhaltung der Schallpegel in allen Räumlichkeiten, bei einer
akustischen Alarmierung nach DIN VDE 0833-2, ist durch
Schallpegelmessungen zu belegen. Räume, die aufgrund der
Schallpegelmessungen unterhalb der Mindestanforderungen liegen,
sind mit zusätzlichen akustischen Alarmgebern auszustatten.
Übergabe der Schallpegelmessprotokolle in 2-facher Ausfertigung.
Menge: 1,000 Stk

**1.2.4.520 Erstellen Feuerwehrplan DIN 14095**
*** Pauschalposition
Für das Gebäude Turm und Riegel bestehend aus
Feuerwehrübersichtsplan (Lageplan), Geschosspläne (je
Gebäude, je Etage) sowie Objektbeschreibung per CAD-System
erstellt.
Unterlagen (Grundriss-, Etagenpläne, Lageplan im
Ist-Zustand) werden vom Auftraggeber als digitale Datei
(DWG/DXF) beigestellt.
Der Feuerwehrplan, gemäß den Vorgaben der DIN 14095 und
der Gestaltungsrichtlinien des zuständigen Landkreises
und der Feuerwehr zu erstellen und der
Brandschutzdienststelle (BSP) des Landkreises zur
weiteren Verwendung zu übergeben.
Angaben zu Art und Anzahl der Ausfertigungen sind den
Merkblättern für die Erstellung von Feuerwehrplanen des
zuständigen Landkreises, zu entnehmen. Der
Feuerwehrplan ist vor Fertigstellung mit der
Brandschutzbehörde abzustimmen.
Menge: 1,000 psch

**1.2.4.530 Brandmelde-Übersichtspl. o. Rahmen**
Brandmelde-Übersichtsplan per CAD-System erstellen und
über der Brandmeldezentrale montieren.
Unterlagen (Grundriss-, Etagenpläne, Lageplan im
Ist-Zustand) werden vom Auftraggeber als digitale Datei
(DWG/DXF) beigestellt.
Menge: 1,000 Stk

**1.2.4.540 Linienbuchdepot für Brandmeldeanlagen**
Linienbuchdepot für Brandmeldeanlagen in farbloser
Acrylglasausführung für Linienbücher in A5-Hochformat,
liefern und montieren.
Menge: 1,000 Stk

**1.2.4.550 Erstellung Installationsattest + Übergabe (BMA)**
Erstellung Installationsattest für die erstellte
Brandmeldeanlage und Übergabe gegen
Empfangsbescheinigung an den Brandschutzprüfer bei der
Aufschaltung.
Erstellen und Übergabe eines VdS-Attestes gem.
Formblatt VdS 2309 und 2310 für die gesamte
Brandmeldeanlage einschl. Absendenachweis.
Menge: 1,000 Stk

**1.2.4.560 Einweisung und Übergabe**
Einweisung und Übergabe der installierten Anlage mit
dem Betreiber einschl. Anfertigung einer
Einweisungsbestätigung mit Übergabeprotokoll (5-fach).
Die Liste der einzuweisenden Personen ist vorab
schriftlich mitzuteilen. Diese Personen sind in die
Handhabung der Anlage / Zentrale einzuweisen.
Menge: 1,000 Stk

**1.2.4.570 Feuerwehr-Übertragungseinrichtung**
*** Pauschalposition
*** Bedarfsposition ohne GB
Einrichtung und Inbetriebnahme der Übertragungseinrichtung
zur Feuerwehr.
Klärung und Bearbeitung aller erforderlichen Anträge für den
Betreiber, der Übertragungstechnik und Montage der Geräte
mit Inbetriebnahme und Überprüfung.
Lieferumfang:
- Antragsbearbeitung für den Betreiber
- Klärung der Übertragungstechnik
- Absprache der Montageorte
- Montage und Inbetriebnahme
- Inbetriebnahme mit dem Konzessionär
Kostenangabe pauschal.
ohne Kosten des Konzessionärs wie für Bereitstellung,
Montage und Inbetriebnahme
Menge: 1,000 psch

**1.2.4.580 Feuerwehrabnahme**
*** Pauschalposition
Abnahme der durch den Auftragnehmer erstellten
Brandmeldeanlage mit der Feuerwehr.
Die Kosten Feuerwehrabnahme trägt der AN.
Erstellung und Klärung aller benötigten Dokumente und
die Zurverfügungstellung eines sach- und ortskundigen
Technikers für die Zeit der Abnahme.
Übergabe der erforderlichen technischen Dokumentation.
Sollten Nachprüfungen aufgrund von Mängel erforderlich
sein, so gehen die dadurch entstandenen und
entstehenden Kosten zu Lasten des AN.
Menge: 1,000 psch

**1.2.4.590 Sachverständigen-Abnahme**
*** Pauschalposition
Der vom Auftragnehmer erstellten Brandmeldeanlage.
Lieferung aller erforderlichen Unterlagen
(Schaltbilder, Prüfzeugnisse etc.) für die Prüfung des
gesamten Leistungsumfangs des Auftragnehmers, einschl.
der zur Abnahme notwendigen Materialien, Werkzeuge,
Geräte, Hilfspersonal etc. und die Zuverfügungsstellung
eines sach- und ortskundigen Technikers.
Die Veranlassung der Abnahme erfolgt durch den AN.
Die sicherheitstechnischen Anlagen (Brandmeldeanlage,
Alarmierungsanlage, Sicherheitsbeleuchtung
einschließlich Sicherheitsstromversorgung,
Entrauchungsanlagen) sind durch Sachverständige im Sinne
des §1der Bauordnungsrechtlichen Sachverständigenverordnung
(BauSVO) auf ihre Wirksamkeit und Betriebssicherheit zu überprüfen.
Die Kosten trägt der AN.
Die Abnahmeprotokolle sind der Bauleitung, in 2-facher
Ausführung, unaufgefordert zu übergeben.
Sollten Nachprüfungen aufgrund von Mängel erforderlich
sein, so gehen die dadurch entstandenen und
entstehenden Kosten zu Lasten des AN.
Menge: 1,000 psch

**1.2.4.600 Systemspezialist**
*** Bedarfsposition ohne GB
Systemspezialist, der auf das verbaute Brandmeldesystem geschult
wurde. Die Abrechnung erfolgt nach tatsächlichem Aufwand.
Menge: 20,000 h

##### Titel 1.2.5 Sonnenschutz

**1.2.5.10 Sonnenschutz Zentrale**
*** Pauschalposition
Zentrale inkl. Windwächter auf dem Dach und Signalsplitter
Busleitungen
Menge: 1,000 psch

##### Titel 1.2.6 BOS-Gebäudefunkanlage

**1.2.6.10 Messung zur Feststellung der Notwendigkeit einer BOS-Funkanlage**
*** Pauschalposition
Im Gebäude ist die Kommunikationsfähigkeit von
Rettungskräften durch eine ausreichende Funkversorgung
mit einem Gleichwellen-Gebäudefunksystem sicherzustellen.
Es ist eine BOS-Feldmessung im gesamten Bereich des
Gebäudes durchzuführen. Es ist zu prüfen, ob die mobile
Funktechnik der Rettungskräfte ausreichend ist, alle
Gebäudeteile / Gebäudeebenen zu erreichen. Dies ist
unter Mitwirkung der Feuerwehr zu veranlassen.
Nach Fertigstellung des Rohbaus ist eine Funkfeldmessung
für den BOS-Funk in den Frequenzbereichen TMO und DMO
durchzufuhren, Ergibt sich aus dieser Funkfeldmessung,
dass der Sprech- und Datenfunk für die Feuerwehr
innerhalb des Gebäudes nicht ausreichend ist, dann muss
die bauliche Anlage mit einer Objektfunkanlage
ausgestattet werden. Einzelheiten hierzu sind mit der
Brandschutzdienststelle abzustimmen.
Das Messprotokoll und die Dokumentation sind in
zweifacher Ausfertigung an den Bauherrn zu übergeben.
Menge: 1,000 psch

**1.2.6.20 BOS Gebäudefunkanlage**
*** Pauschalposition
*** Bedarfsposition ohne GB
Funktionale Ausschreibung zur Errichtung einer BOS-
Gebäudefunkanlage
Vom AN ist ein schlüsselfertiges Werk, das heißt eine
komplette und voll funktionsfähige und
funktionsgerechte BOS-Gebäudefunkanlage, zu
kalkulieren, anzubieten und nach Auftragserteilung zu errichten.
Der AN hat aufgrund der nachfolgenden
Anlagenbeschreibung und der übergebenen Entwurfsplanung
ein Angebot zu fertigen, dass alle Anlagenteile, die
zum einwandfreien Betrieb der Anlage in einem
funktionsfähigen, funktionsgerechten Gebäude notwendig
sind, beinhaltet. Besonders wird darauf hingewiesen,
dass auch bei Einschränkungen, Abweichungen oder
Ungenauigkeiten in den Funktionalen
Leistungsbeschreibungen das Bauwerk als Ganzes eine
funktionsfähige Einheit bilden sowie sein Wert und
seine Tauglichkeit zu dem bestimmten Gebrauch in vollem
Umfang erfüllt sein muss.
Vom Fachplaner des Auftraggebers werden die nachfolgend
aufgeführten Unterlagen zur Erstellung der
Ausführungsplanung zur Verfügung gestellt.
Anlagen:
- Entwurfsplan BOS
- Grundrisse -2 UG bis STG
- Gebäudeschnitte
- Vorgaben für Planer und Errichter OV_V1.0
- L-OV BDBOS_3_3
- OV-Planungsvorgaben_Version 1_3.
Weitere Unterlagen als die der Ausschreibung
beiliegenden Unterlagen werden vom Auftraggeber nicht
zur Verfügung gestellt. Der AN erstellt die
Ausführungsplanung und die Dokumentation.
Ausführungsplanung / Detailplanung
Die kompletten Unterlagen sind 2-fach auf Papier und 1x
Digital zu übergeben.
- 2 Exemplare sind der Brandschutzbehörde / Feuerwehr
zur Freigabe zu übergeben
- 1 Exemplar ist dem Fachplaner des Auftraggebers zu
übergeben
Revisionspläne / Dokumentation
Die Revisionsunterlagen sind seitens des AN, mit allen
technischen und funktionellen Angaben versehen, auf der
Basis der Ausführungs- / Montagezeichnungen zu
erstellen und dem AG bzw. einem Bevollmächtigten
spätestens 2 Wochen vor der Abnahme vorzulegen.
Falls die Unterlagen aus Sicht des AG nicht vollständig
sind, werden diese Komplett an den AN zurückgegeben.
Korrekturen / Ergänzungen sind vom AN kostenfrei
einzuarbeiten.
Erst wenn der AG bzw. dessen bevollmächtigtes IB
erklärt haben, dass die Dokumentationsunterlagen
vollständig und übereinstimmend mit dem Ist-Zustand
sind, kann der AN anhand der Dokumentationsunterlagen
die Einweisung des Betreiberpersonals / späteren Nutzer
durchführen. Darüber sind Protokolle anzufertigen, in
denen der spätere Betreiber / Nutzer schriftlich die
Durchführung und die Qualität bestätigt und erklärt,
dass er ab diesem Tag in der Lage ist, die Anlagen zu betreiben.
Die Organisation, terminliche Koordination, Stellung
von Mess- und Vorführgeräten etc. obliegt allein dem AN.
Erst nach Übergabe der kompletten, geprüften und
freigegebenen Dokumentationsunterlagen durch den AN ist
die Stellung der Schlussrechnung möglich. Die
Bearbeitung einer Schlussrechnung ohne vorliegende
Unterlagen kann verweigert werden.
Die vom Auftraggeber geprüften und freigegebenen
Dokumentationsunterlagen sind zur Abnahme vorzulegen.
Die kompletten Unterlagen sind 3-fach auf Papier und
3-fach auf Datenträger (USB-Stick) in PDF und DWG
Format zu übergeben
Ein Satz der Revisionsunterlagen auf Papier und digital
auf einem USB- Stick verbleibt nach der Einweisung in
der Anlage vor Ort.
Anlagenbeschreibung
Für das Gebäude ist eine BOS-Gebäudefunkanlage,
Netzbetrieb TMO-A, für das Gebäude zu errichten. Die
Anlage muss den technischen Richtlinien der Behörden
und Organisationen mit Sicherheitsaufgaben (BOS) sowie
den Richtlinien Gebäudefunkanlagen im BOS-Bereich der
Feuerwehr Pforzheim entsprechen.
Die Anlage ist flächendeckend über alle Ebenen
auszuführen. Eine Teilversorgung ist nicht zulässig.
Die gesamte Gebäudefunkanlage muss wegen möglicher
Beschädigungen im Brandfall so gestaltet sein, dass ein
Einzelschaden nicht zum Ausfall der Anlage oder ganzer
Versorgungsbereiche führen kann.
Die getroffenen theoretischen Festlegungen über die
Verlegung der Kabel sind durch eine funktechnische
Ausleuchtung des Gebäudes zu überprüfen.
Vor der Erstellung der Ausführungsplanung /
Detailplanung sind seitens des Auftragnehmers in einem
Erstgespräch die technischen Details der zuständigen
Stelle für Digitalfunk und ggf. weiteren Teilnehmern
abzustimmen.
Die funktechnische Ausführungsplanung / Detailplanung
ist rechtzeitig vor der baulichen Ausführung der
Brandschutzbehörde / Feuerwehr Pforzheim zu übergeben.
Die Detailplanung beinhaltet zumindest:
- Eine Funkfeldstärkemessung
- Datenblätter der angebotenen Technik
- BOS-Zulassung
- EMV-Konformitätszulassung
- Blockschaltbild der Funkanlage
- Darstellung der Leitungsführung des Strahlerkabels in den
Grundrissen und der Standorte der Zentrale,
Außenantennen und Bedienstellen.
Erst nach Bestätigung der Pläne / des
Versorgungskonzeptes durch die Brandschutzbehörde /
Feuerwehr Pforzheim darf mit der Installation der
Feuerwehr-Gebäudefunkanlage begonnen werden.
Die Gebäudefunkanlage ist nach Errichtung und vor der
Inbetriebnahme durch einen unabhängigen, staatlich
anerkannten Sachverständigen zu überprüfen und abnehmen
zu lassen. Das anzufertigende Prüfprotokoll ist der
Brandschutzbehörde / Feuerwehr Pforzheim spätestens
eine Woche vor der Funktionskontrolle vorzulegen.
Dem Protokoll sind folgende Unterlagen beizufügen:
- Beschreibung der verwendeten Technik
- Lagepläne der Strahler und Stammleitungen mit Angabe
der Feuerwiderstandsklassen
(Antennen und/oder Strahlerkabel)
- Messprotokoll der Strahler mit punktueller
Darstellung der
Funkausleuchtung
- Darstellung der Funkausleuchtung je Brandabschnitt
- Darstellung der Funkausleuchtung je Brandabschnitt
bei Ausfall eines Strahlers
- durch den Betreiber abgeschlossene Wartungsverträge
mit einer für BOS-Funkanlagen kompetenten Fachfirma
- die zuvor unter Detailplanung aufgeführten Unterlagen,
sofern Veränderungen gegenüber der Planung vorliegen.
Änderungen sind hervorzuheben.
Nach Prüfung vorgenannter Unterlagen wird durch die
Feuerwehr Pforzheim ein Funktionstest durchgeführt.
Hierbei werden Stichprobenmessungen vom Errichter der
Anlage durch die Feuerwehr veranlasst
(Soll-/Ist-Vergleich). Eine Funkversorgung bei
geschlossenen Feuerschutzabschlüssen ist zu
demonstrieren. Erst nach Vorlage des mängelfreien
Berichtes über die Abnahmeprüfung dieser
Gebäudefunkanlage durch den Sachverständigen sowie des
erfolgreichen Funktionstestes kann durch die Feuerwehr
Pforzheim eine Bestätigung der Inbetriebnahme der
Feuerwehr-Gebäudefunkanlage erfolgen.
Die entsprechend dem jeweiligen Funkkonzept notwendigen
Kabel sind gemäß den geltenden VDE-Bestimmungen (VDE
0100 und VDE 0800) zu installieren.
Bei Verlegung von Strahlerkabeln innerhalb des Objektes
sind diese grundsätzlich als Schleife auszubilden, um
im Unterbrechungsfall, z.B. durch Brand- oder
mechanische Einwirkung, genügend Feldstärke vor Ort
sicherzustellen.
Die A- und B-Seite einer Schleife bzw. der beiden
getrennten Einspeiseleitungen sind so zu verlegen, dass
sie nicht in einem gemeinsamen Raum verlaufen.
Die Strahlerkabel sind in den allgemein zugänglichen
Bereichen gegen mechanische Beschädigungen zu sichern.
Alle Leitungsanlagen sind mit Kabeleinzelbefestigungen
mindestens alle 90 cm zu verlegen. Bei den
Kabelbefestigungen ist jede 4. Schelle als
Metallschelle auszuführen.
Die Feuerwehr-Gebäudefunkanlage muss durch Auslösen der
vorhandenen Brandmeldeanlage (BMA) automatisch
einschalten. Bei Rücksetzen der BMA darf die
Feuerwehr-Gebäudefunkanlage nicht eigenständig wieder
in Ruhe gehen. Das Ausschalten der
Feuerwehr-Gebäudefunkanlage ist mit einem separaten
Schalter durchzuführen. Das Bedienfeld ist in den
Feuerwehrplänen darzustellen.
Eine Zwangsabschaltung mit 24 Stunden Nachlauf ist
vorzusehen. Wird die Anlage innerhalb der 24 Stunden
Nachlaufzeit erneut in Betrieb genommen, so beginnt das
Zeitintervall erneut.
Die Bedienstelle mit einem Schlüsselschalter muss gut
sichtbar neben dem FIBS (Feuerwehranlaufpunkt) oder im
FIBS angebracht werden. Die Örtlichkeit ist mit der
Feuerwehr Pforzheim abzustimmen. Das zu verwendende
Feuerwehr-Gebäudefunkbedienfeld (FGB) ist nach der Norm
DIN 14663 auszuführen.
Die Unterbringung der Gebäudefunkzentrale erfolgt im
Erdgeschoss, in einem sep. F90 Raum mit einer T30 Tür.
Im Raum dürfen sich keine Brandlasten befinden. Der
Raum wird mit einem Rauchmelder der BMA überwacht.
Die Stromversorgung der funktechnischen Einrichtung ist
als unterbrechungsfreie Stromversorgung für eine
Betriebszeit von 24 Stunden bei einem Empfangs-/Sende-
/Bereitschaftsbetrieb von prozentual 20/20/60
auszulegen. Der Betrieb über Batterie (bei Netzausfall)
ist durch eine gelbe optische Anzeige an der
Bedienstelle zu signalisieren.
Störmeldungen des Systems sind zu einer ständig
besetzten Stelle zu schalten. Zusätzlich ist die
Störung optisch (LED) an der Bedienstelle zu
signalisieren.
Menge: 1,000 psch

*Hinweis: Hinweistext*
Für folgende Anlagen sind die Einzelpreise (Lieferung
und Montage) zu benennen.
Die Einheitspreisabfragen beziehen sich auf die
vorgehenden Qualitätsbeschreibungen. Die Einheitspreise
der nachfolgenden Positionen werden zur Ermittlung der
Mehr- oder Minderkosten, bei Massenänderungen,
herangezogen. Die Einheitspreise sind mit dem
Kalkulationsansatz des Angebotes zu berechnen und
einschließlich aller Nebenkosten und Zuschläge als
Netto - Endpreise anzugeben.
Einzelpreisabfragen für Kabel und Leitungen gelten für
gemischte Verlegearten. Leitungen mit Funktionserhalt
sind einschließlich bauaufsichtlich zugelassener
Befestigungssysteme zu bewerten.

**1.2.6.30 Basisstation autark TMO-A**
*** Bedarfsposition ohne GB
Menge: 1,000 Stk

**1.2.6.40 Strahlerkabel**
*** Bedarfsposition ohne GB
Menge: 600,000 m

**1.2.6.50 Brandschutzkanal**
*** Bedarfsposition ohne GB
Zum Schutz eines Strahlerkabels bei paralleler
Verlegung von 2 Strahlerkabeln
Menge: 1,000 m

##### Titel 1.2.7 RWA-Anlage

*Hinweis: Hinweistext*
Eine Signalübertragung zwischen den RWA-Zentralen und
der GLT sind schaltungstechnisch vorzusehen.
Eine Aufschaltung auf die BMA ist nicht vorgesehen.
RWA-Oberlichter / -Fenster und Antriebe sind in der KG
300 enthalten.
Vor Bestellung der RWA-Zentralen sind Fabrikat und Typ der
Antriebe mit der Zulassung der angebotenen Zentralen
abzugleichen, ggf. wird eine Fabrikatsanpassung der
RWA-Zentralen erforderlich.

**1.2.7.10 RWA-Kompaktzentrale D+H**
Leistungsmerkmale:

'Eine stabilisierte Ausgangsspannung wird durch die Zentrale bereitgestellt. Je Linie können max. 8 RWA-Bedienstellen und 8 Brandmeldern angeschlossen werden. Die RWA-Zentrale ist geprüft und zertifiziert nach ISO 21927-9, VdS 2581, VdS 2593, VdS 2344, DIN EN 12101-10 und EN 62368-1:2014 + A11:2017 zusätzlich werden die bauaufsichtlichen Anforderungen gemäß DIN 18232-9 erfüllt. Für den Anschluss von Brandmeldern dürfen nur von D+H zugelassene Melder verwendet werden. Eine integrierte Akku- Notversorgung für mindestens 72 Stunden ist im Gehäuse integriert. Schaltbare RWA-Sicherheitsfunktionen: Störung = Alarm. Eine RWA-Nachtaktung, Rauchmelder-Fernrückstellung, Leitungsüberwachung auf Kurzschluss und Unterbrechung können mit der Steuereinrichtung realisiert werden. Anschlussmöglichkeiten für optische und akustische Alarmmittel sind ebenfalls verfügbar. Die Zentrale kann für die tägliche Lüftung verwendet werden, Lüftungszeit sind an der Zentrale einstellbar. Ein optionaler Wind- / Regengeber ist direkt anschließbar

Technische Daten:
Versorgung: 195 - 253 V AC / 50 Hz / 140 VA
Standbyleistung: < 2 W
Ausgang: 24 V DC / 2,5 A
Betriebsart
-Überwachung: Dauerbetrieb
-Alarm / Lüftung: Kurzzeitbetrieb (30 % ED)
Schutzart: IP 30
Temperaturbereich: -5 °C bis +40 °C
Linie / Gruppe: 1 / 1
Gehäuse: Kunststoff
Farbe: Weiß (~ RAL 9016)
Abmessungen (BxHxT): 310 x 310 x 104 mm

Lieferumfang:
Zentralplatine, mit Kunststoffgehäuse inkl. Ersatzschlüssel, ohne Akkus (Akkus müssen separat bestellt werden)

Fabrikat: D+H Mechatronic AG
Typ: CPS-B1-2.5-0101

Angebotenes Produkt: '............................................' vom Bieter einzutragen

Angebotener Typ: '............................................' vom Bieter einzutragen
Menge: 4,000 Stk

**1.2.7.20 Lüftungs-Schlüsseltaster**
Lüftungs-Schlüsseltaster LTA 12
Für die manuelle Lüftung AUF und ZU mittels Schlüssel.
Zum Einsatz eines Profilhalbzylinders nach DIN 18 252
Eigenschaften:
- Erforderliche Zuleitung: 2 x 2 x 0,8 mm² (bei 24 V)
- Kontakte: 2 x Um mit Mittelstellung
- Betriebsspannung: 24 V DC oder 230 V AC
- Abmessungen: 81 x 81 mm
- Farbe: Reinweiß
Liefern und montieren,
inkl. aller benötigten System-, Klein- und Befestigungsteile

Fabrikat/Typ: passend zum gewählten Schalterprogramm
Busch Jäger UP Montage o. gleichwertig

Angebotenes Produkt: '............................................' vom Bieter einzutragen

Angebotener Typ: '............................................' vom Bieter einzutragen
Menge: 4,000 Stk

**1.2.7.30 Wind-Regen-Melder**
Wind- und Regenmelder WRM-24V 24V AC/DC
- zum Anschluss an RWA- und Lüftungszentrale, System
MZ, TRZ und LZ, mit eingebauter Auswertelektronik
- beheizter Regensensor,
- Windgeschwindigkeit und Einschaltverzögerung im
Sensor einstellbar.
- Versorgungsspannung: 20 - 30V AC oder DC
- Stromaufnahme: ca. 100mA
- Ausgang: potentialfreier Wechselkontakt (30V/1A max.)
- inkl. Montagewinkel
Abmessungen: 160 x 82 x 55mm ohne Windrad (H x B x T)

Fabrikat: D+H
Typ: WRS-S 24V o. glw. Art

Angebotenes Produkt: '............................................' vom Bieter einzutragen

Angebotener Typ: '............................................' vom Bieter einzutragen
Menge: 4,000 Stk

**1.2.7.40 Profilhalbzylinder**
*** Bedarfsposition ohne GB
Für Lüftungs-Schlüsseltaster
Liefern und montieren,
inkl. aller benötigten System-, Klein- und Befestigungsteile

Fabrikat/Typ: Dorma Kaba oder gleichwertig

Angebotenes Produkt: '............................................' vom Bieter einzutragen

Angebotener Typ: '............................................' vom Bieter einzutragen
Menge: 4,000 Stk

**1.2.7.50 RWA-Bedientaster**
Bedienstelle zur manuellen Auslösung einer RWA-Meldung.
Zum Anschluss an RWA-Zentralensysteme.
Nenndaten:
Betriebsspannung: 24 V DC (+15 % / +25 %)
Maße (H x B x T): 125 x 125 x 36 mm
Umgebungstemperatur: -5 °C bis +40 °C
Schutzart: IP 40 nach DIN EN 60 529
Farbe: Orange
Geräteeigenschaften:
- mit verdeckter Schließtaste "RWA Zu"
- ABS Gehäuse in Flachbauweise nach DIN 14655, für die
Innenmontage
- erforderliche Zuleitung 4 x 2 x 0,8 mm²
- inkl. Schlüssel und Serviceschild "Außer Betrieb"
- als RBH/3A/SU/ALU auch im Aluminiumgehäuse erhältlich
- mit Funktionstasten "RWA Auf" und "RWA Zu"
- mit LED-Anzeige "RWA Auf", "Betrieb", "Störung"
Liefern und montieren,
inkl. aller benötigten System-, Klein- und Befestigungsteile

Fabrikat/Typ: D+H RT 45 oder gleichwertig

Angebotenes Produkt: '............................................' vom Bieter einzutragen

Angebotener Typ: '............................................' vom Bieter einzutragen
Menge: 8,000 Stk

**1.2.7.60 Rauchmelder**
VdS zugelassener lichtoptischer Rauchmelder mit Meldersockel
Der Streulicht-Rauchmelder mit digitaler
Signalverarbeitung und intelligenter Auswertelogik
weist ein sehr gutes Ansprechverhalten mit
geringstmöglicher Fehlalarmrate auf.
Zum Anschluss an D+H Rauchabzugsanlagen in
2-Leiter-Technik mit LED
Geräteeigenschaften:
- Funktionsprinzip Streulicht
- Empfindlichkeit DIN EN 54, Teil 7
- erforderliche Zuleitung 2 x 2 x 0,8 mm2
- Digitale Signalverarbeitung
- Alarmschwellennachführung
- Temperaturunterstützte Rauchauswertung
- Signaturalarm für Rauch
- Alarmfilter zur Reduzierung von Fehlalarmen
Nenndaten:
- Betriebs-Nennspannung: 18 V DC bis 30 V DC
- Betriebsstrom bei 30 V, Ruhe: max. 120 µA
- Betriebsstrom bei 30 V, Alarm: min. 19 bis max. 22,5 mA
- Meldekriterium: Stromerhöhung. 2-Leiter-Technik
- Umgebungstemperaturbereich: - 25°C bis +60°C
- relative Luftfeuchtigkeit: 10 %
- kurzzeitig: bis 90 %, dauernd: 70 %
- Maße: Durchschnitt 118,8 x ca. 68 mm inkl. Sockel
- Schutzart: IP 44 nach IEC 529
- VdS-Zulassung: G 207123
- Überwachungsfläche: max. 120 m²*
- Montagehöhe: max. 16 m*
- Gehäusematerial: ABS/PC, FR 90
- Normen: DIN EN 54-7
- CPD-Anerkennung: 0786-CPD-20330
- Farbe: weiß
Liefern und montieren,
inkl. aller benötigten System-, Klein- und Befestigungsteile

Fabrikat/Typ: nD+H SD-O 371 oder gleichwertig

Angebotenes Produkt: '............................................' vom Bieter einzutragen

Angebotener Typ: '............................................' vom Bieter einzutragen
Menge: 4,000 Stk

**1.2.7.70 Anschluss RWA-Antrieb**
Bauseits montierten RWA-Antrieb (Leistung KG 300)
betriebsbereit anschließen.
Menge: 4,000 Stk

**1.2.7.80 Schwanenhals-Dachdurchführung**
Innendurchmesser 100 mm,
einschl. Kabelabdichtung.
Liefern und montieren in Abstimmung
mit dem Dachdecker,
inkl. aller benötigten System-, Klein- und
Befestigungsteile
Fabrikat / Typ: Hauff / DHD 100 + Kabelabdichtung o. gleichwertig

Angebotenes Produkt/Typ: '............................................' vom Bieter einzutragen
Menge: 4,000 Stk

*Hinweis: Hinweistext Verlegung*
Die zu verlegenden Leitungen sind in folgender
Mischverlegeart auszuführen:
- In Leerrohr einziehen, ca. 70%
- Verlegen auf dem Rohfußboden, ca.  20%
- Verlegen mit Abstandsschellen, ca.  10%
Auf eine getrennte Ausschreibung der Verlegearten wird
demnach verzichtet.
Die notwendigen Befestigungssysteme sind in den
Kabelpreis mit einzurechnen.
Die 230V-Stromversorgungsanschlüsse inkl. Leitung  für
die Zentrale und Netzteile sind unter
Starkstrominstallation im
Titel 5 "Kabel und Leitungen" ausgeschrieben.

**1.2.7.90 NHXH 3x1,5mm²**
Brandschutz Leitung zum Anschluß der RWA Antriebe
in Teilmengen liefern und montieren
Menge: 30,000 m

**1.2.7.100 J-Y(St)Y 2x2x0,8 Fernsprech-Innenkabel**
Als Fernmelde-Installationskabel J-Y(St)Y 2x2x0,8 mit
statischem Schirm nach DIN VdE 0815
liefern und in Teillängen verlegen.

Angebotenes Produkt: '............................................' vom Bieter einzutragen

Angebotener Typ: '............................................' vom Bieter einzutragen
Menge: 80,000 m

**1.2.7.110 J-Y(St)Y 4x2x0,8 Fernsprech-Innenkabel**
Als Fernmelde-Installationskabel J-Y(St)Y 4x2x0,8 mit
statischem Schirm nach DIN VdE 0815
liefern und in Teillängen verlegen.

Angebotenes Produkt: '............................................' vom Bieter einzutragen

Angebotener Typ: '............................................' vom Bieter einzutragen
Menge: 80,000 m

**1.2.7.120 J-Y(St)Y 6x2x0,8 Fernsprech-Innenkabel**
als Fernmelde-Installationskabel J-Y(St)Y 6x2x0,6 mit
statischem Schirm nach DIN VdE 0815
liefern und in Teillängen verlegen.

Angebotenes Produkt: '............................................' vom Bieter einzutragen

Angebotener Typ: '............................................' vom Bieter einzutragen
Menge: 160,000 m

**1.2.7.130 Abnahme**
Der vom Auftragnehmer erstellten Rauch-Wärme- Abzugsanlagen.
Lieferung aller erforderlichen Unterlagen
(Schaltbilder, Prüfzeugnisse etc.) für die Prüfung des
gesamten Leistungsumfangs des Auftragnehmers, einschl.
der zur Abnahme notwendigen Materialien, Werkzeuge,
Geräte, Hilfspersonal etc. und die Zuverfügungsstellung
eines sach- und ortskundigen Technikers.
Die Veranlassung der Abnahme erfolgt durch den AN.
Die sicherheitstechnischen Anlagen (Brandmeldeanlage,
Alarmierungsanlage, Sicherheitsbeleuchtung
einschließlich Sicherheitsstromversorgung,
Entrauchungsanlagen) sind durch Sachverständige im Sinne
des §1der Bauordnungsrechtlichen Sachverständigenverordnung
(BauSVO) auf ihre Wirksamkeit und Betriebssicherheit zu überprüfen.
Die Kosten trägt der AN.
Die Abnahmeprotokolle sind der Bauleitung, in 2-facher Ausführung,
unaufgefordert zu übergeben.
Sollten Nachprüfungen aufgrund von Mängel erforderlich
sein, so gehen die dadurch entstandenen und
entstehenden Kosten zu Lasten des AN.
Menge: 1,000 Stk

##### Titel 1.2.8 Stundenlohnarbeiten

*Hinweis: Hinweistext*
Die Leistungen sind täglich aufzuschreiben und zur
Anerkennung spätestens am 3.Tag der Bauleitung
vorzulegen. Nicht vorgelegte bzw. nicht unterschriebene
Lohnzettel sind ungültig und werden nicht anerkannt.
Sämtliche nachfolgend aufgeführten Lohnarbeiten dürfen
nur nach ausdrücklicher Anforderung durch die
Bauleitung ausgeführt werden. Der Verrechnungssatz für
die jeweilige Arbeitskraft umfaßt sämtliche
Aufwendungen, insbesondere den tatsächlichen Lohn
einschl. vermögenswirksamer Leistungen mit den
Zuschlägen für Gemeinkosten (Sozialkassenbeiträge,
Winterbauumlage und dgl.) sowie Lohn- bzw.
Gehaltsnebenkosten und Zuschläge für Überstunden.
Zuschläge für Nacht-, Sonntags, und Feiertagsarbeit
werden gesondert vergütet. Die Mitarbeiter sind
entsprechend ihrer Qualifikation einzusetzen.

**1.2.8.10 Stundenlohn Obermonteur**
Menge: 20,000 h

**1.2.8.20 Stundenlohn Monteur**
Menge: 20,000 h

**1.2.8.30 Stundenlohn Auszubildender**
Menge: 20,000 h

##### Titel 1.2.9 Dokumentation und Bestandspläne Sonstiges

**1.2.9.10 Bestandspläne und Dokumentation**
*** Pauschalposition
Erstellen der Bestandspläne, Dokumentation und
Wartungsunterlagen für die durch den AN erstellten
Fernmelde- und Informationstechnischen Anlagen, auf
Grundlage der Planung durch Übernahme aller Änderungen
in CAD-Zeichnungen auf Datenträger.
Erstellung der Bestands- und Wartungsunterlagen
in 3-facher Anzahl auf Papier und 3-fach auf
Datenträger USB-Stick.
Ausführung gemäß den Technischen Vorbemerkungen und der
nachfolgenden Auflistung.
Die Bestandsunterlagen umfassen :
Grundrisspläne als Installationspläne
Schemapläne
Die Linien-, Melder- und Komponentenbezeichnungen der
erstellten Anlagen (BMA, EMA, ZUKO, Datentechnik ...)
sind in die Installations- und Schemapläne einzutragen.
Steigleitungspläne
Liste der Anlagenteile
Meldegruppen - Alarmgeberverzeichnis
Blockdiagramme die eine Zuordnung für Benennung und
Nummerierung der Melderbereiche, Meldergruppen, Melder,
Bauteile, Alarmbeber und Verknüpfungen zwischen den
Alarmzuständen der Meldergruppen enthalten.
Erstellung der Anlagenübersicht gem. Einbauteile der
Brandmeldeanlage. Diese Aufstellung ist mit einer
Auftragskopie als Nachweis der beauftragten
Wartungsarbeiten dem Brandschutzprüfer und Planer zu
übergeben..
Belegungsplan Fernmeldeverteiler
Dokumentation Datennetz usw.
Übergabe der erforderlichen Messprotokolle
Aufstellung der Dokumentation gemäß Pflichtenheft des
AG und der Dokumentationsstruktur des Bauherrn.
Menge: 1,000 psch

**1.2.9.20 Montage- und Werksplanung**
*** Pauschalposition
Erstellen der Montage- und Werksplanung für die durch
den AN zu erstellende Installationsanlage, auf Grundlage der
Ausführungsplanung.
Insbesondere sind folgende Leistungen durch den AN zu erbringen:
- Montagepläne
- Werkstattzeichnungen
- Detail- und Befestigungszeichnungen
- Rangierlisten
- Anlagen- und Strangschema
- Brandfallmatrix
sowie die Nachrechnung der Anlagen und der einzelnen
Bauteile. Im Rahmen der Montageplanung erfolgt eine
Feinabstimmung mit allen am Bau beteiligten Gewerke.
Die Ausführungsplanung wird dem AN nach Auftragsvergabe
übergeben.
Die Papierpläne sind farbig in 2-facher Ausfertigung
auf Papier und 1-fach als pdf auf Datenträger
rechtzeitig, 6 Wochen vor Montagebeginn, einzureichen,
damit eine Freigabe durch die Bauleitung erfolgen kann.
Menge: 1,000 psch
